# Geotêxtil tecido

- Propriedade do ficheiro: CYPE INGENIEROS, S.A.
- Formato: FIEBDC-3/2002
- Âmbito geográfico: Angola
- Moeda: AOA
- Custos indirectos: 3.00 %
- IVA: 18.00 %

## N Isolamentos e impermeabilizações

### NG Geosintéticos

#### NGX Geotêxteis

**NGX020** m² Geotêxtil tecido.
Fornecimento e colocação sobre o terreno de geotêxtil tecido à base de polipropileno, com uma resistência à tracção longitudinal de 33,0 kN/m, uma resistência à tracção transversal de 33,0 kN/m, uma abertura de cone ao ensaio de perfuração dinâmica segundo NP EN ISO 13433 inferior a 12 mm, resistência CBR ao punçoamento 3,5 kN e uma massa superficial de 127 g/m². Incluindo cortes, fixações ao terreno, tratamento de sobreposições e ligações.
Inclui: Colocação do geotêxtil sobre o terreno. Tratamento de sobreposições e uniões. Fixação do geotêxtil ao terreno através de grampos.
Critério de medição de projecto: Superfície medida segundo documentação gráfica de Projecto.
Critério de medição de obra: Medir-se-á a superfície realmente executada segundo especificações de Projecto, incluindo as entregas e as sobreposições.

| Código | Un | Descrição | Rendimento | Preço | Importância |
|---|---|---|---|---|---|
| mt14gsa040cc | m² | Geotêxtil tecido à base de polipropileno, com uma resistência à tracção longitudinal de 33 kN/m, uma resistência à tracção transversal de 33 kN/m, uma abertura de cone ao ensaio de perfuração dinâmica segundo NP EN ISO 13433 inferior a 12 mm, resistência CBR ao punçoamento 3,5 kN e uma massa superficial de 127 g/m². Segundo EN 13252. (material) | 1.100 | 694.26 | 763.69 |
| mo041 | h | Oficial de 1ª construção de obra civil. (mão de obra) | 0.003 | 748.26 | 2.24 |
| mo087 | h | Ajudante de construção de obra civil. (mão de obra) | 0.006 | 439.32 | 2.64 |
| % | % | Custos directos complementares | 2 % | 768.57 | 15.37 |
|  |  | Custos directos |  |  | 783.94 |
