# Geotêxtil não tecido

- Propriedade do ficheiro: CYPE INGENIEROS, S.A.
- Formato: FIEBDC-3/2002
- Âmbito geográfico: Angola
- Moeda: AOA
- Custos indirectos: 3.00 %
- IVA: 18.00 %

## N Isolamentos e impermeabilizações

### NG Geosintéticos

#### NGX Geotêxteis

**NGX010** m² Geotêxtil não tecido.
Geotêxtil não tecido sintético, termosoldado, de polipropileno, com uma resistência à tracção longitudinal de 8,0 kN/m, uma resistência à tracção transversal de 10,1 kN/m, uma abertura de cone ao ensaio de perfuração dinâmica segundo NP EN ISO 13433 inferior a 40 mm, resistência CBR ao punçoamento 0,3 kN e uma massa superficial de 120 g/m². Colocação em obra: com sobreposições e com estacas de ancoragem de aço, em forma de L, de 6 mm de diâmetro (2 ud/m²), directamente sobre o terreno.
Inclui: Colocação do geotêxtil. Resolução de sobreposições e uniões. Fixação do geotêxtil.
Critério de medição de projecto: Superfície medida segundo documentação gráfica de Projecto.
Critério de medição de obra: Medir-se-á a superfície realmente executada segundo especificações de Projecto, incluindo as entregas e as sobreposições.

| Código | Un | Descrição | Rendimento | Preço | Importância |
|---|---|---|---|---|---|
| mt14gso030aaae | m² | Geotêxtil não tecido sintético, termosoldado, de polipropileno, com uma resistência à tracção longitudinal de 8 kN/m, uma resistência à tracção transversal de 10,1 kN/m, uma abertura de cone ao ensaio de perfuração dinâmica segundo NP EN ISO 13433 inferior a 40 mm, resistência CBR ao punçoamento 0,3 kN e uma massa superficial de 120 g/m², segundo EN 13252. (material) | 1.100 | 1284.67 | 1413.14 |
| mt48mal015c | Ud | Estaca de ancoragem de aço, em forma de L, de 6 mm de diâmetro, para fixação de redes e malhas ao terreno. (material) | 2.000 | 97.93 | 195.86 |
| mo041 | h | Oficial de 1ª construção de obra civil. (mão de obra) | 0.003 | 1028.94 | 3.09 |
| mo087 | h | Ajudante de construção de obra civil. (mão de obra) | 0.006 | 604.97 | 3.63 |
| % | % | Custos directos complementares | 2 % | 1615.72 | 32.31 |
|  |  | Custos directos |  |  | 1648.03 |
