# Caixa de areia

- Propriedade do ficheiro: CYPE INGENIEROS, S.A.
- Formato: FIEBDC-3/2002
- Âmbito geográfico: Angola
- Moeda: AOA
- Custos indirectos: 3.00 %
- IVA: 18.00 %

## T Equipamento urbano

### TJ Parques infantis

#### TJJ Jogos infantis

**TJJ010** Ud Caixa de areia.
Caixa de areia de placas de polietileno de alta densidade, de 1,50x1,50 m, para crianças de 1 a 6 anos, com zona de segurança de 19,00 m² e 0,30 m de altura livre de queda. Colocação em obra: com buchas químicas, sobre uma superfície base. Inclusive areia para enchimento interior do equipamento infantil.
Critérios considerados na determinação do preço da unidade de obra: O preço não inclui a superfície base.
Inclui: Marcação. Fixação do equipamento infantil. Colocação da areia.
Critério de medição de projecto: Número de unidades previstas, segundo documentação gráfica de Projecto.
Critério de medição de obra: Medir-se-á o número de unidades realmente executadas segundo especificações de Projecto.

| Código | Un | Descrição | Rendimento | Preço | Importância |
|---|---|---|---|---|---|
| mt50spl105b | Ud | Fixação composta por bucha química, anilha e parafuso de aço. (material) | 8.000 | 6743.10 | 53944.80 |
| mt52jig010a | Ud | Caixa de areia de placas de polietileno de alta densidade, de 1,50x1,50 m, para crianças de 1 a 6 anos, com zona de segurança de 19,00 m² e 0,30 m de altura livre de queda, com elementos de fixação. Segundo NP EN 1176-1. (material) | 1.000 | 1266459.27 | 1266459.27 |
| mt01arp021b | m³ | Areia de granulometria compreendida entre 0,2 e 2 mm, sem partículas de lama nem de argila, para parques infantis, segundo NP EN 1177. (material) | 0.338 | 6250.01 | 2112.50 |
| op00tal010 |  | Berbequim. | 1.000 | 0.00 | 0.00 |
| op00ato010 |  | Aparafusadora. | 1.000 | 0.00 | 0.00 |
| mo041 | h | Oficial de 1ª construção de obra civil. (mão de obra) | 2.164 | 1028.94 | 2226.63 |
| mo087 | h | Ajudante de construção de obra civil. (mão de obra) | 2.164 | 604.97 | 1309.16 |
| % | % | Custos directos complementares | 2 % | 1326052.36 | 26521.05 |
|  |  | Custos directos |  |  | 1352573.41 |
