# Porta de acesso a parque infantil

- Propriedade do ficheiro: CYPE INGENIEROS, S.A.
- Formato: FIEBDC-3/2002
- Âmbito geográfico: Angola
- Moeda: AOA
- Custos indirectos: 3.00 %
- IVA: 18.00 %

## T Equipamento urbano

### TJ Parques infantis

#### TJV Vedações

**TJV020** Ud Porta de acesso a parque infantil.
Porta de acesso em vedação de madeira, de parque infantil, de 1,10x0,80 m. Colocação em obra: com buchas químicas, sobre uma superfície base.
Critérios considerados na determinação do preço da unidade de obra: O preço não inclui a superfície base.
Inclui: Marcação. Fixação do elemento.
Critério de medição de projecto: Número de unidades previstas, segundo documentação gráfica de Projecto.
Critério de medição de obra: Medir-se-á o número de unidades realmente executadas segundo especificações de Projecto.

| Código | Un | Descrição | Rendimento | Preço | Importância |
|---|---|---|---|---|---|
| mt50spl105b | Ud | Fixação composta por bucha química, anilha e parafuso de aço. (material) | 4.000 | 7006.46 | 28025.84 |
| mt52jig110a | Ud | Porta de acesso em vedação de madeira, de parque infantil, de 1,10x0,80 m, com bisagras e lingueta, com elementos de fixação. (material) | 1.000 | 146213.53 | 146213.53 |
| op00tal010 |  | Berbequim. | 1.000 | 0.00 | 0.00 |
| op00ato010 |  | Aparafusadora. | 1.000 | 0.00 | 0.00 |
| mo041 | h | Oficial de 1ª construção de obra civil. (mão de obra) | 0.433 | 1055.59 | 457.07 |
| mo087 | h | Ajudante de construção de obra civil. (mão de obra) | 0.433 | 620.64 | 268.74 |
| % | % | Custos directos complementares | 2 % | 174965.18 | 3499.30 |
|  |  | Custos directos |  |  | 178464.48 |
