# Cadeira

- Propriedade do ficheiro: CYPE INGENIEROS, S.A.
- Formato: FIEBDC-3/2002
- Âmbito geográfico: Angola
- Moeda: AOA
- Custos indirectos: 3.00 %
- IVA: 18.00 %

## T Equipamento urbano

### TM Mobiliário urbano

#### TMB Bancos, cadeiras e mesas

**TMB070** Ud Cadeira.
Cadeira cilíndrica, de 135 cm de diâmetro com assento de betão pré-fabricado, fixado a uma superfície suporte com elementos de ancoragem.
Critérios considerados na determinação do preço da unidade de obra: O preço não inclui a superfície suporte.
Inclui: Marcação. Montagem. Eliminação e limpeza do material sobrante.
Critério de medição de projecto: Número de unidades previstas, segundo documentação gráfica de Projecto.
Critério de medição de obra: Medir-se-á o número de unidades realmente executadas segundo especificações de Projecto.

| Código | Un | Descrição | Rendimento | Preço | Importância |
|---|---|---|---|---|---|
| mt50spl105b | Ud | Fixação composta por bucha química, anilha e parafuso de aço. (material) | 4.000 | 6743.10 | 26972.40 |
| mt52mug220lo | Ud | Cadeira cilíndrica, de 135 cm de diâmetro com assento de betão pré-fabricado. (material) | 1.000 | 1135674.58 | 1135674.58 |
| mo041 | h | Oficial de 1ª construção de obra civil. (mão de obra) | 0.433 | 1028.94 | 445.53 |
| mo087 | h | Ajudante de construção de obra civil. (mão de obra) | 0.260 | 604.97 | 157.29 |
| % | % | Custos directos complementares | 2 % | 1163249.80 | 23265.00 |
|  |  | Custos directos |  |  | 1186514.80 |
