# Banco de polietileno reciclado

- Propriedade do ficheiro: CYPE INGENIEROS, S.A.
- Formato: FIEBDC-3/2002
- Âmbito geográfico: Angola
- Moeda: AOA
- Custos indirectos: 3.00 %
- IVA: 18.00 %

## T Equipamento urbano

### TM Mobiliário urbano

#### TMB Bancos, cadeiras e mesas

**TMB045** Ud Banco de polietileno reciclado.
Banco de 2400x600x486 cm, com assento de polietileno reciclado e base de betão pré-fabricado, com uma percentagem mínima de agregados reciclados de 30%, acabamento sem tratar.
Inclui: Marcação. Colocação.
Critério de medição de projecto: Número de unidades previstas, segundo documentação gráfica de Projecto.
Critério de medição de obra: Medir-se-á o número de unidades realmente executadas segundo especificações de Projecto.

| Código | Un | Descrição | Rendimento | Preço | Importância |
|---|---|---|---|---|---|
| mt52ban030a | Ud | Banco de 2400x600x486 cm, com assento de polietileno reciclado e base de betão pré-fabricado, com uma percentagem mínima de agregados reciclados de 30%, acabamento sem tratar, inclusive elementos de fixação. (material) | 1.000 | 1581002.97 | 1581002.97 |
| mq04cag010a | h | Camião com grua de carga máxima 6 t. (equipamento) | 0.979 | 14898.92 | 14586.04 |
| mo041 | h | Oficial de 1ª construção de obra civil. (mão de obra) | 1.284 | 1101.86 | 1414.79 |
| mo087 | h | Ajudante de construção de obra civil. (mão de obra) | 1.284 | 647.80 | 831.78 |
| % | % | Custos directos complementares | 2 % | 1597835.58 | 31956.71 |
|  |  | Custos directos |  |  | 1629792.29 |
