# Banco de pedra natural

- Propriedade do ficheiro: CYPE INGENIEROS, S.A.
- Formato: FIEBDC-3/2002
- Âmbito geográfico: Angola
- Moeda: AOA
- Custos indirectos: 3.00 %
- IVA: 18.00 %

## T Equipamento urbano

### TM Mobiliário urbano

#### TMB Bancos, cadeiras e mesas

**TMB050** Ud Banco de pedra natural.
Banco modelo Patagónico "SANTA & COLE", de 55x42x190 cm, com assento de pórfiro patagónio e corpo estrutural de perfis de aço com protecção antioxidante e tinta de cor preto, fixado a uma superfície suporte com elementos de ancoragem.
Critérios considerados na determinação do preço da unidade de obra: O preço não inclui a superfície suporte.
Inclui: Marcação. Montagem. Eliminação e limpeza do material sobrante.
Critério de medição de projecto: Número de unidades previstas, segundo documentação gráfica de Projecto.
Critério de medição de obra: Medir-se-á o número de unidades realmente executadas segundo especificações de Projecto.

| Código | Un | Descrição | Rendimento | Preço | Importância |
|---|---|---|---|---|---|
| mt52bsc150a | Ud | Banco modelo Patagónico "SANTA & COLE", de 55x42x190 cm, com assento de pórfiro patagónio e corpo estrutural de perfis de aço com protecção antioxidante e tinta de cor preto, inclusive pernos de ancoragem. (material) | 1.000 | 1978183.07 | 1978183.07 |
| mt09reh330 | kg | Argamassa de resina epóxi com areia de sílica, de endurecimento rápido, para enchimento de ancoragens. (material) | 0.200 | 939.84 | 187.97 |
| mq04cag010a | h | Camião com grua de carga máxima 6 t. (equipamento) | 0.583 | 14898.92 | 8686.07 |
| mo041 | h | Oficial de 1ª construção de obra civil. (mão de obra) | 0.765 | 1055.59 | 807.53 |
| mo087 | h | Ajudante de construção de obra civil. (mão de obra) | 0.765 | 620.64 | 474.79 |
| % | % | Custos directos complementares | 2 % | 1988339.43 | 39766.79 |
|  |  | Custos directos |  |  | 2028106.22 |
