# Papeleira de aço

- Propriedade do ficheiro: CYPE INGENIEROS, S.A.
- Formato: FIEBDC-3/2002
- Âmbito geográfico: Angola
- Moeda: AOA
- Custos indirectos: 3.00 %
- IVA: 18.00 %

## T Equipamento urbano

### TM Mobiliário urbano

#### TME Papeleiras

**TME020** Ud Papeleira de aço.
Papeleira, com recipiente de aço semicircular de 37 cm de diâmetro e 54 cm de altura, com acabamento esmaltado e suporte vertical de aço de 80 cm de altura, fixada a uma base de betão C20/25 (X0(P); D25; S2; Cl 1,0) com elementos de ancoragem.
Critérios considerados na determinação do preço da unidade de obra: O preço inclui a escavação.
Inclui: Marcação. Escavação com meios manuais. Betonagem da base de apoio. Montagem. Eliminação e limpeza do material sobrante.
Critério de medição de projecto: Número de unidades previstas, segundo documentação gráfica de Projecto.
Critério de medição de obra: Medir-se-á o número de unidades realmente executadas segundo especificações de Projecto.

| Código | Un | Descrição | Rendimento | Preço | Importância |
|---|---|---|---|---|---|
| mt52pap020oa | Ud | Papeleira, com recipiente de aço semicircular de 37 cm de diâmetro e 54 cm de altura, com acabamento esmaltado e suporte vertical de aço de 80 cm de altura, inclusive pernos de ancoragem. (material) | 1.000 | 112276.17 | 112276.17 |
| mt10hmf020ra | m³ | Betão simples C20/25 (X0(P); D25; S2; Cl 1,0), fabricado em central, segundo NP EN 206. (material) | 0.250 | 24604.87 | 6151.22 |
| mt09reh330 | kg | Argamassa de resina epóxi com areia de sílica, de endurecimento rápido, para enchimento de ancoragens. (material) | 0.200 | 927.20 | 185.44 |
| mo041 | h | Oficial de 1ª construção de obra civil. (mão de obra) | 0.692 | 1028.94 | 712.03 |
| mo087 | h | Ajudante de construção de obra civil. (mão de obra) | 0.692 | 604.97 | 418.64 |
| % | % | Custos directos complementares | 2 % | 119743.50 | 2394.87 |
|  |  | Custos directos |  |  | 122138.37 |
