# Papeleira de aço

- Propriedade do ficheiro: CYPE INGENIEROS, S.A.
- Formato: FIEBDC-3/2002
- Âmbito geográfico: Angola
- Moeda: AOA
- Custos indirectos: 3.00 %
- IVA: 18.00 %

## T Equipamento urbano

### TM Mobiliário urbano

#### TME Papeleiras

**TME020** Ud Papeleira de aço.
Papeleira, com recipiente de aço inoxidável semicircular de 37 cm de diâmetro e 54 cm de altura, e suporte vertical de aço inoxidável de 120 cm de altura, fixada a uma superfície suporte com elementos de ancoragem.
Critérios considerados na determinação do preço da unidade de obra: O preço não inclui a superfície suporte.
Inclui: Marcação. Montagem. Eliminação e limpeza do material sobrante.
Critério de medição de projecto: Número de unidades previstas, segundo documentação gráfica de Projecto.
Critério de medição de obra: Medir-se-á o número de unidades realmente executadas segundo especificações de Projecto.

| Código | Un | Descrição | Rendimento | Preço | Importância |
|---|---|---|---|---|---|
| mt52pap020Fd | Ud | Papeleira, com recipiente de aço inoxidável semicircular de 37 cm de diâmetro e 54 cm de altura, e suporte vertical de aço inoxidável de 120 cm de altura, inclusive pernos de ancoragem. (material) | 1.000 | 256933.96 | 256933.96 |
| mt09reh330 | kg | Argamassa de resina epóxi com areia de sílica, de endurecimento rápido, para enchimento de ancoragens. (material) | 0.200 | 927.20 | 185.44 |
| mo041 | h | Oficial de 1ª construção de obra civil. (mão de obra) | 0.404 | 1028.94 | 415.69 |
| mo087 | h | Ajudante de construção de obra civil. (mão de obra) | 0.404 | 604.97 | 244.41 |
| % | % | Custos directos complementares | 2 % | 257779.50 | 5155.59 |
|  |  | Custos directos |  |  | 262935.09 |
