# Papeleira de madeira

- Propriedade do ficheiro: CYPE INGENIEROS, S.A.
- Formato: FIEBDC-3/2002
- Âmbito geográfico: Angola
- Moeda: AOA
- Custos indirectos: 3.00 %
- IVA: 18.00 %

## T Equipamento urbano

### TM Mobiliário urbano

#### TME Papeleiras

**TME050** Ud Papeleira de madeira.
Papeleira, de 50x30x100 cm e 45 litros de capacidade, com corpo de madeira, fixada a uma superfície suporte com elementos de ancoragem.
Critérios considerados na determinação do preço da unidade de obra: O preço não inclui a superfície suporte.
Inclui: Marcação. Montagem. Eliminação e limpeza do material sobrante.
Critério de medição de projecto: Número de unidades previstas, segundo documentação gráfica de Projecto.
Critério de medição de obra: Medir-se-á o número de unidades realmente executadas segundo especificações de Projecto.

| Código | Un | Descrição | Rendimento | Preço | Importância |
|---|---|---|---|---|---|
| mt52pap050b | Ud | Papeleira, de 50x30x100 cm e 45 litros de capacidade, com corpo de madeira, inclusive pernos de ancoragem. (material) | 1.000 | 522257.54 | 522257.54 |
| mt09reh330 | kg | Argamassa de resina epóxi com areia de sílica, de endurecimento rápido, para enchimento de ancoragens. (material) | 0.200 | 939.84 | 187.97 |
| mo041 | h | Oficial de 1ª construção de obra civil. (mão de obra) | 0.404 | 1055.59 | 426.46 |
| mo087 | h | Ajudante de construção de obra civil. (mão de obra) | 0.404 | 620.64 | 250.74 |
| % | % | Custos directos complementares | 2 % | 523122.71 | 10462.45 |
|  |  | Custos directos |  |  | 533585.16 |
