# Papeleira canina

- Propriedade do ficheiro: CYPE INGENIEROS, S.A.
- Formato: FIEBDC-3/2002
- Âmbito geográfico: Angola
- Moeda: AOA
- Custos indirectos: 3.00 %
- IVA: 18.00 %

## T Equipamento urbano

### TM Mobiliário urbano

#### TMS Mobiliário canino

**TMS010** Ud Papeleira canina.
Papeleira para recolha específica de dejectos caninos, de 90 cm de altura e 60 l de capacidade, com corpo de polietileno de alta densidade e tampa com asa de aço zincado recoberto com poliéster com fechadura de fixação, fixada a uma base de betão C20/25 (X0(P); D25; S2; Cl 1,0) com elementos de ancoragem.
Critérios considerados na determinação do preço da unidade de obra: O preço inclui a escavação.
Inclui: Marcação. Escavação com meios manuais. Betonagem da base de apoio. Montagem. Eliminação e limpeza do material sobrante.
Critério de medição de projecto: Número de unidades previstas, segundo documentação gráfica de Projecto.
Critério de medição de obra: Medir-se-á o número de unidades realmente executadas segundo especificações de Projecto.

| Código | Un | Descrição | Rendimento | Preço | Importância |
|---|---|---|---|---|---|
| mt52moc010h | Ud | Papeleira para recolha específica de dejectos caninos, de 90 cm de altura e 60 l de capacidade, com corpo de polietileno de alta densidade e tampa com asa de aço zincado recoberto com poliéster com fechadura de fixação, inclusive texto e pictograma indicativo da sua utilização, grelha de ventilação e pernos de ancoragem. (material) | 1.000 | 1283014.29 | 1283014.29 |
| mt10hmf020ra | m³ | Betão simples C20/25 (X0(P); D25; S2; Cl 1,0), fabricado em central, segundo NP EN 206. (material) | 0.250 | 24604.87 | 6151.22 |
| mt09reh330 | kg | Argamassa de resina epóxi com areia de sílica, de endurecimento rápido, para enchimento de ancoragens. (material) | 0.200 | 927.20 | 185.44 |
| mo041 | h | Oficial de 1ª construção de obra civil. (mão de obra) | 0.692 | 1028.94 | 712.03 |
| mo087 | h | Ajudante de construção de obra civil. (mão de obra) | 0.692 | 604.97 | 418.64 |
| % | % | Custos directos complementares | 2 % | 1290481.62 | 25809.63 |
|  |  | Custos directos |  |  | 1316291.25 |
