# Pino fixo, de ferro

- Propriedade do ficheiro: CYPE INGENIEROS, S.A.
- Formato: FIEBDC-3/2002
- Âmbito geográfico: Angola
- Moeda: AOA
- Custos indirectos: 3.00 %
- IVA: 18.00 %

## T Equipamento urbano

### TP Protecções pedonais

#### TPH Pinos

**TPH040** Ud Pino fixo, de ferro.
Pino fixo cilíndrico, de 70 cm de altura e 20 cm de diâmetro, de ferro com primário epóxi e tinta de poliéster em pó cor negro forja, fixado a uma superfície suporte com aglomerante hidráulico, composto por cimentos de alta resistência e aditivos específicos, de presa rápida, e elementos de ancoragem.
Critérios considerados na determinação do preço da unidade de obra: O preço não inclui a superfície suporte.
Inclui: Marcação. Montagem. Eliminação e limpeza do material sobrante.
Critério de medição de projecto: Número de unidades previstas, segundo documentação gráfica de Projecto.
Critério de medição de obra: Medir-se-á o número de unidades realmente executadas segundo especificações de Projecto.

| Código | Un | Descrição | Rendimento | Preço | Importância |
|---|---|---|---|---|---|
| mt52mug300i | Ud | Pino fixo cilíndrico, de 70 cm de altura e 20 cm de diâmetro, de ferro com primário epóxi e tinta de poliéster em pó cor negro forja, inclusive pernos de ancoragem. (material) | 1.000 | 322873.88 | 322873.88 |
| mt09amp010a | kg | Aglomerante hidráulico, composto por cimentos de alta resistência e aditivos específicos, de presa rápida. (material) | 0.200 | 120.34 | 24.07 |
| mo041 | h | Oficial de 1ª construção de obra civil. (mão de obra) | 0.577 | 1055.59 | 609.08 |
| mo087 | h | Ajudante de construção de obra civil. (mão de obra) | 0.577 | 620.64 | 358.11 |
| % | % | Custos directos complementares | 2 % | 323865.14 | 6477.30 |
|  |  | Custos directos |  |  | 330342.44 |
