# Sistema provisório de protecção de bordo de laje, classe A, em naves industriais

- Propriedade do ficheiro: CYPE INGENIEROS, S.A.
- Formato: FIEBDC-3/2002
- Âmbito geográfico: Angola
- Moeda: AOA
- Custos indirectos: 3.00 %
- IVA: 18.00 %

## Y Segurança e saúde

### YC Sistemas de protecção colectiva

#### YCF Protecção perimetral de bordos de laje

**YCF013** m Sistema provisório de protecção de bordo de laje, classe A, em naves industriais.
Sistema provisório de protecção de bordo de laje, classe A, que proporciona resistência só para cargas estáticas e para superfícies de trabalho com um ângulo de inclinação máximo de 10°, primeira utilização, formado por: rede de segurança EN 1263-1 U A2 M100 Q M, de polipropileno de alta tenacidade, amortizável em 10 utilizações e estrutura suporte com braços separados entre si uma distância máxima de 10 m, amortizáveis em 15 utilizações. Inclusive corda de união de polipropileno, para unir as redes e corda de atadura de polipropileno, para atar a corda perimetral das redes a um suporte adequado.
Critério de medição de projecto: Comprimento medido segundo Plano de Segurança e Saúde.
Critério de medição de obra: Será medido o comprimento realmente montado segundo especificações do Plano de Segurança e Saúde.

| Código | Un | Descrição | Rendimento | Preço | Importância |
|---|---|---|---|---|---|
| mt50sph070a | m² | Rede de segurança EN 1263-1 U A2 M100 Q M, de polipropileno de alta tenacidade. Energia da rede A2 (entre 2,2 e 4,4 kJ). Configuração da rede quadrada, com corda perimetral de polipropileno de 16 mm de diâmetro. (material) | 2.200 | 4427.29 | 9740.04 |
| mt50sph080b | Ud | Braço inferior, formado por tubo rectangular metálico de 1,5 m de comprimento, com duas chapas soldadas no seu extremo para receber o braço superior. (material) | 0.009 | 63122.89 | 568.11 |
| mt50sph090b | Ud | Braço superior, formado por tubo rectangular metálico de 2 m de comprimento, com uma chapa soldada no seu extremo para a sua união com o braço inferior. (material) | 0.009 | 72181.79 | 649.64 |
| mt50sph100 | Ud | Elemento de fixação metálico com orifícios que permitem posicionar o braço inferior de 0° a 90°, com intervalos de 15°. (material) | 0.009 | 70036.26 | 630.33 |
| mt50sph110 | Ud | Suporte para elemento de fixação, com sistema de fixação através de fitas têxteis de poliéster de alta tenacidade. (material) | 0.009 | 85685.02 | 771.17 |
| mt50spr180a | m | Corda de atadura EN 1263-1 G de polipropileno de alta tenacidade, com tratamento aos raios UV, D=12 mm e carga de ruptura superior a 20 kN. (material) | 0.220 | 429.44 | 94.48 |
| mt50spr170b | m | Corda de união EN 1263-1 O de polipropileno de alta tenacidade, com tratamento aos raios UV, D=8 mm e carga de ruptura superior a 7,5 kN. (material) | 0.110 | 247.76 | 27.25 |
| mo119 | h | Oficial de 1ª Segurança e Saúde. (mão de obra) | 0.535 | 1028.94 | 550.48 |
| mo120 | h | Operário Segurança e Saúde. (mão de obra) | 0.535 | 581.64 | 311.18 |
| % | % | Custos directos complementares | 2 % | 13342.68 | 266.85 |
|  |  | Custos directos |  |  | 13609.53 |
