# Sistema provisório de protecção de bordo de laje, classe C, em coberturas inclinadas metálicas

- Propriedade do ficheiro: CYPE INGENIEROS, S.A.
- Formato: FIEBDC-3/2002
- Âmbito geográfico: Angola
- Moeda: AOA
- Custos indirectos: 3.00 %
- IVA: 18.00 %

## Y Segurança e saúde

### YC Sistemas de protecção colectiva

#### YCF Protecção perimetral de bordos de laje

**YCF031** m Sistema provisório de protecção de bordo de laje, classe C, em coberturas inclinadas metálicas.
Sistema provisório de protecção de bordo de laje, classe C, em coberturas inclinadas metálicas, de 1 m de altura, que proporciona resistência para forças dinâmicas elevadas e para superfícies de trabalho com um ângulo de inclinação máximo de 45°, formado por: travessa principal de tubo de aço de 25 mm de diâmetro e 2500 mm de comprimento, amortizável em 150 utilizações; travessa inferior de tubo de aço de 25 mm de diâmetro e 2500 mm de comprimento, amortizável em 150 utilizações; protecção intermédia de rede de segurança tipo U, de poliamida de alta tenacidade, cor branca, amortizável em 10 utilizações; rodapé de lona de polietileno de alta densidade, com tratamento ultravioleta, cor verde, que tenha o bordo superior pelo menos 15 cm por cima da superfície de trabalho e prumos telescópicos de segurança fabricados em aço de primeira qualidade pintado em forno em epóxi-poliéster, de 35x35 mm e 1500 mm de comprimento, separados entre si uma distância máxima de 2,5 m e fixados à viga metálica por aperto, amortizáveis em 20 utilizações. Inclusive corda de união de polipropileno, para unir as redes e corda de atadura de polipropileno, para atar a corda perimetral das redes a um suporte adequado.
Critério de medição de projecto: Comprimento medido segundo Plano de Segurança e Saúde.
Critério de medição de obra: Será medido o comprimento realmente montado segundo especificações do Plano de Segurança e Saúde.

| Código | Un | Descrição | Rendimento | Preço | Importância |
|---|---|---|---|---|---|
| mt50spb030g | Ud | Prumo telescópico de segurança fabricado em aço de primeira qualidade pintado em forno em epóxi-poliéster, de 35x35 mm e 1500 mm de comprimento, com aperto em cima. (material) | 0.029 | 28492.14 | 826.27 |
| mt50spb050a | Ud | Travessa para prumo fabricada com molde, de tubo de aço pintado em forno em epóxi-poliéster, de 25 mm de diâmetro e 2500 mm de comprimento. (material) | 0.005 | 8156.42 | 40.78 |
| mt50spr070 | m² | Rede vertical de segurança tipo U, segundo EN 1263-1, de poliamida de alta tenacidade, de cor branca. Corda de rede de diâmetro 4,5 mm. Energia da rede A2 (entre 2,2 e 4,4 kJ). Configuração da rede em losango, com corda perimetral de polipropileno de 16 mm de diâmetro. (material) | 0.110 | 3303.43 | 363.38 |
| mt50spr170a | m | Corda de união EN 1263-1 N de polipropileno de alta tenacidade, com tratamento aos raios UV, D=8 mm e carga de ruptura superior a 7,5 kN. (material) | 0.696 | 247.76 | 172.44 |
| mt50spr180a | m | Corda de atadura EN 1263-1 G de polipropileno de alta tenacidade, com tratamento aos raios UV, D=12 mm e carga de ruptura superior a 20 kN. (material) | 0.220 | 429.44 | 94.48 |
| mt50spr050 | m² | Lona de polietileno de alta densidade, com tratamento ultravioleta, cor verde, 60% de percentagem de corta-vento, com orifícios de 20 em 20 cm em todo o perímetro. (material) | 0.150 | 743.28 | 111.49 |
| mo119 | h | Oficial de 1ª Segurança e Saúde. (mão de obra) | 0.231 | 1028.94 | 237.69 |
| mo120 | h | Operário Segurança e Saúde. (mão de obra) | 0.231 | 581.64 | 134.36 |
| % | % | Custos directos complementares | 2 % | 1980.89 | 39.62 |
|  |  | Custos directos |  |  | 2020.51 |
