# Conjunto de sistemas de protecção colectiva

- Propriedade do ficheiro: CYPE INGENIEROS, S.A.
- Formato: FIEBDC-3/2002
- Âmbito geográfico: Angola
- Moeda: AOA
- Custos indirectos: 3.00 %
- IVA: 18.00 %

## Y Segurança e saúde

### YC Sistemas de protecção colectiva

#### YCX Conjunto de sistemas de protecção colectiva

**YCX010** Ud Conjunto de sistemas de protecção colectiva.
Preço: 894140.10
Conjunto de sistemas de protecção colectiva, necessários para o cumprimento da regulamentação vigente em matéria de Segurança e Saúde no Trabalho. Inclusive manutenção em condições seguras durante todo o período de tempo necessário, reparação ou substituição e transporte até ao local de armazenamento ou remoção para contentor.
Critério de medição de projecto: Número de unidades previstas, segundo Plano de Segurança e Saúde.
Critério de medição de obra: Medir-se-á o número de unidades realmente colocadas segundo especificações do Plano de Segurança e Saúde.

| Código | Un | Descrição | Preço |
|---|---|---|---|
| % | % | Custos directos complementares | 0.00 |
