# Equipamento de protecção respiratória (EPR), filtrante não assistido

- Propriedade do ficheiro: CYPE INGENIEROS, S.A.
- Formato: FIEBDC-3/2002
- Âmbito geográfico: Angola
- Moeda: AOA
- Custos indirectos: 3.00 %
- IVA: 18.00 %

## Y Segurança e saúde

### YI Equipamentos de protecção individual

#### YIV Para as vias respiratórias

**YIV010** Ud Equipamento de protecção respiratória (EPR), filtrante não assistido.
Equipamento de protecção respiratória (EPR), filtrante não assistido, composto por uma máscara completa, classe 1, que cobre os olhos, o nariz, a boca e o queixo, garantindo um ajuste hermético à cara do trabalhador face à atmosfera ambiente, amortizável em 3 utilizações e um filtro de partículas, de eficiência baixa (P1), amortizável em 3 utilizações.
Critério de medição de projecto: Número de unidades previstas, segundo Plano de Segurança e Saúde.
Critério de medição de obra: Será medido o número de unidades realmente fornecidas segundo especificações do Plano de Segurança e Saúde.

| Código | Un | Descrição | Rendimento | Preço | Importância |
|---|---|---|---|---|---|
| mt50epv010ic | Ud | Máscara completa, classe 1, EPI de categoria III, segundo NP EN 136, cumprindo todos os requisitos de segurança segundo a Portaria n.º 1131/93. (material) | 0.330 | 109921.85 | 36274.21 |
| mt50epv011aG | Ud | Filtro de partículas, de eficiência baixa (P1), EPI de categoria III, segundo EN 143, cumprindo todos os requisitos de segurança segundo a Portaria n.º 1131/93. (material) | 0.330 | 4789.98 | 1580.69 |
| % | % | Custos directos complementares | 2 % | 37854.90 | 757.10 |
|  |  | Custos directos |  |  | 38612.00 |
