# Baliza reflectora

- Propriedade do ficheiro: CYPE INGENIEROS, S.A.
- Formato: FIEBDC-3/2002
- Âmbito geográfico: Angola
- Moeda: AOA
- Custos indirectos: 3.00 %
- IVA: 18.00 %

## Y Segurança e saúde

### YS Sinalização provisória de obras

#### YSB Balizamento

**YSB090** Ud Baliza reflectora.
Fornecimento e colocação sobre a faixa de rodagem de baliza cilíndrica flexível de polietileno, de 200 mm de diâmetro e 750 mm de altura, cor cinzento, com 2 bandas de retro-reflexão nível 2 (H.I.). Inclusive parafusos e elementos de fixação ao pavimento, manutenção em condições seguras durante todo o período de tempo necessário e desmontagem.
Inclui: Marcação. Colocação das balizas. Desmontagem posterior. Remoção para contentor.
Critério de medição de projecto: Número de unidades previstas, segundo Plano de Segurança e Saúde.
Critério de medição de obra: Medir-se-á o número de unidades realmente colocadas segundo especificações do Plano de Segurança e Saúde.

| Código | Un | Descrição | Rendimento | Preço | Importância |
|---|---|---|---|---|---|
| mt50bal090v | Ud | Baliza cilíndrica flexível de polietileno, de 200 mm de diâmetro e 750 mm de altura, cor cinzento, com 2 bandas de retro-reflexão nível 2 (H.I.). (material) | 1.000 | 57214.16 | 57214.16 |
| mo120 | h | Operário Segurança e Saúde. (mão de obra) | 0.216 | 581.64 | 125.63 |
| % | % | Custos directos complementares | 2 % | 57339.79 | 1146.80 |
|  |  | Custos directos |  |  | 58486.59 |
