# Marca rodoviária longitudinal

- Propriedade do ficheiro: CYPE INGENIEROS, S.A.
- Formato: FIEBDC-3/2002
- Âmbito geográfico: Angola
- Moeda: AOA
- Custos indirectos: 3.00 %
- IVA: 18.00 %

## Y Segurança e saúde

### YS Sinalização provisória de obras

#### YSH Sinalização horizontal

**YSH010** m Marca rodoviária longitudinal.
Aplicação mecânica com máquina de accionamento manual de tinta alcídica cor amarelo, para marca rodoviária longitudinal contínua, de 10 cm de largura, para separação de faixas de rodagem, separação de sentidos de circulação, limites de faixa de rodagem e regulação da ultrapassagem.
Inclui: Pré-marcação. Aplicação mecânica da mistura com máquina de accionamento manual.
Critério de medição de projecto: Comprimento medido segundo Plano de Segurança e Saúde.
Critério de medição de obra: Medir-se-á, o comprimento realmente executado segundo especificações do Plano de Segurança e Saúde.

| Código | Un | Descrição | Rendimento | Preço | Importância |
|---|---|---|---|---|---|
| mt27mvh030b | kg | Tinta alcídica cor amarelo, segundo NP EN 1871. (material) | 0.029 | 3571.16 | 103.56 |
| mq11bar010 | h | Varredora rebocada com motor auxiliar. (equipamento) | 0.001 | 17446.18 | 17.45 |
| mq08war010a | h | Máquina manual, para pintar marcas rodoviárias sobre faixa de rodagem. (equipamento) | 0.006 | 8792.43 | 52.75 |
| mo119 | h | Oficial de 1ª Segurança e Saúde. (mão de obra) | 0.012 | 1028.94 | 12.35 |
| mo120 | h | Operário Segurança e Saúde. (mão de obra) | 0.006 | 581.64 | 3.49 |
| % | % | Custos directos complementares | 2 % | 189.60 | 3.79 |
|  |  | Custos directos |  |  | 193.39 |
