# Marca rodoviária longitudinal

- Propriedade do ficheiro: CYPE INGENIEROS, S.A.
- Formato: FIEBDC-3/2002
- Âmbito geográfico: Angola
- Moeda: AOA
- Custos indirectos: 3.00 %
- IVA: 18.00 %

## Y Segurança e saúde

### YS Sinalização provisória de obras

#### YSH Sinalização horizontal

**YSH010** m Marca rodoviária longitudinal.
Aplicação mecânica com máquina autopropulsada de tinta alcídica cor amarelo, para marca rodoviária longitudinal descontínua, de 10 cm de largura, para separação de faixas de rodagem e pré-aviso de linha contínua.
Inclui: Pré-marcação. Aplicação mecânica da mistura através de pulverização.
Critério de medição de projecto: Comprimento medido segundo Plano de Segurança e Saúde.
Critério de medição de obra: Medir-se-á, o comprimento realmente executado segundo especificações do Plano de Segurança e Saúde.

| Código | Un | Descrição | Rendimento | Preço | Importância |
|---|---|---|---|---|---|
| mt27mvh030b | kg | Tinta alcídica cor amarelo, segundo NP EN 1871. (material) | 0.020 | 3571.16 | 71.42 |
| mq11bar010 | h | Varredora rebocada com motor auxiliar. (equipamento) | 0.001 | 17446.18 | 17.45 |
| mq08war010b | h | Máquina autopropulsada, para pintar marcas rodoviárias sobre faixa de rodagem. (equipamento) | 0.001 | 11723.25 | 11.72 |
| mo119 | h | Oficial de 1ª Segurança e Saúde. (mão de obra) | 0.010 | 1028.94 | 10.29 |
| mo120 | h | Operário Segurança e Saúde. (mão de obra) | 0.006 | 581.64 | 3.49 |
| % | % | Custos directos complementares | 2 % | 114.37 | 2.29 |
|  |  | Custos directos |  |  | 116.66 |
