# Marca rodoviária longitudinal

- Propriedade do ficheiro: CYPE INGENIEROS, S.A.
- Formato: FIEBDC-3/2002
- Âmbito geográfico: Angola
- Moeda: AOA
- Custos indirectos: 3.00 %
- IVA: 18.00 %

## Y Segurança e saúde

### YS Sinalização provisória de obras

#### YSH Sinalização horizontal

**YSH010** m Marca rodoviária longitudinal.
Aplicação manual de tinta alcídica cor amarelo, para marca rodoviária longitudinal descontínua, de 15 cm de largura, para limites de faixa de rodagem.
Inclui: Pré-marcação. Aplicação manual da mistura.
Critério de medição de projecto: Comprimento medido segundo Plano de Segurança e Saúde.
Critério de medição de obra: Medir-se-á, o comprimento realmente executado segundo especificações do Plano de Segurança e Saúde.

| Código | Un | Descrição | Rendimento | Preço | Importância |
|---|---|---|---|---|---|
| mt27mvh030b | kg | Tinta alcídica cor amarelo, segundo NP EN 1871. (material) | 0.031 | 3571.16 | 110.71 |
| mo119 | h | Oficial de 1ª Segurança e Saúde. (mão de obra) | 0.032 | 1028.94 | 32.93 |
| mo120 | h | Operário Segurança e Saúde. (mão de obra) | 0.016 | 581.64 | 9.31 |
| % | % | Custos directos complementares | 2 % | 152.95 | 3.06 |
|  |  | Custos directos |  |  | 156.01 |
