# Escavação de pequenas valas para rede de rega

- Propriedade do ficheiro: CYPE Ingenieros S.A.
- Formato: FIEBDC-3/2016
- Programa: Gerador de preços para construção civil. CYPE Ingenieros, S.A.
- Data: 18/04/2024
- Âmbito geográfico: Angola
- Moeda: AOA
- Custos indirectos: 3 %
- IVA: 18 %

## A Acondicionamento do terreno

### AC Movimento de terras em obra civil

#### ACE Escavações

**ACE100** m Escavação de pequenas valas para rede de rega.
Escavação de valas para rede de rega, até 20 cm de largura e 50 cm de profundidade, com meios mecânicos e tapamento manual da mesma.
Inclui: Marcação no terreno. Localização dos pontos topográficos. Escavação em sucessivas camadas horizontais e extracção de terras.
Critério de medição de projecto: Comprimento medido segundo documentação gráfica de Projecto.
Critério de medição de obra: Medir-se-á o comprimento realmente executado segundo especificações de Projecto.

| Código | Un | Descrição | Rendimento | Preço | Importância |
|---|---|---|---|---|---|
| mq09zan010 | h | Valetadeira equipada com corrente de lâminas, de 12 kW. (equipamento) | 0.066 | 8059.73 | 531.942 |
| mo040 | h | Oficial de 1ª jardineiro. (mão de obra) | 0.014 | 1028.94 | 14.405 |
| mo086 | h | Ajudante de jardineiro. (mão de obra) | 0.087 | 604.97 | 52.632 |
| % | % | Custos directos complementares | 2 % | 598.979 | 11.980 |
|  |  | Custos directos |  |  | 610.959 |

Resíduos:
- escavação: ruo170504 Solos e rochas não abrangidos em 17 05 03. (componente de resíduo); rendimento 106 kg; Código LER 17 05 04; Massa do elemento 1 kg; Volume 0.000625 m3
