# Compactação de fundo de escavação

- Propriedade do ficheiro: CYPE Ingenieros S.A.
- Formato: FIEBDC-3/2016
- Programa: Gerador de preços para construção civil. CYPE Ingenieros, S.A.
- Data: 18/04/2024
- Âmbito geográfico: Angola
- Moeda: AOA
- Custos indirectos: 3 %
- IVA: 18 %

## A Acondicionamento do terreno

### AC Movimento de terras em obra civil

#### ACR Espalhamentos, enchimentos e compactações

**ACR060** m² Compactação de fundo de escavação.
Compactação de fundo de vala ou cabouco, a 90% do Proctor Modificado, com apiloador (saltitão) de condução manual.
Critérios considerados na determinação do preço da unidade de obra: O preço não inclui a realização do ensaio Proctor Modificado.
Inclui: Localização dos pontos topográficos. Descida da maquinaria ao fundo da escavação. Humedecimento das terras. Compactação. Remoção da maquinaria do fundo da escavação.
Critério de medição de projecto: Superfície medida segundo documentação gráfica de Projecto.
Critério de medição de obra: Medir-se-á, em perfil compactado, a superfície realmente executada segundo especificações de Projecto, sem incluir os incrementos por excessos de escavação não autorizados.

| Código | Un | Descrição | Rendimento | Preço | Importância |
|---|---|---|---|---|---|
| mq02rop020 | h | Apiloador (Saltitão) de condução manual, de 80 kg, com placa de 30x30 cm. (equipamento) | 0.165 | 1025.78 | 169.254 |
| mq02cia020j | h | Camião cisterna, de 8 m³ de capacidade. (equipamento) | 0.024 | 31113.7 | 746.729 |
| mo087 | h | Ajudante de construção de obra civil. (mão de obra) | 0.265 | 604.97 | 160.317 |
| % | % | Custos directos complementares | 2 % | 1076.300 | 21.526 |
|  |  | Custos directos |  |  | 1097.826 |
