# Poço drenante, de betão simples

- Propriedade do ficheiro: CYPE Ingenieros S.A.
- Formato: FIEBDC-3/2016
- Programa: Gerador de preços para construção civil. CYPE Ingenieros, S.A.
- Data: 18/04/2024
- Âmbito geográfico: Angola
- Moeda: AOA
- Custos indirectos: 3 %
- IVA: 18 %

## A Acondicionamento do terreno

### AU Drenagens

#### AUP Poços

**AUP020** Ud Poço drenante, de betão simples.
Fornecimento e montagem de poço drenante composto por elementos pré-fabricados de betão simples, de 1,00 m de diâmetro interior e de 1,5 m de altura útil interior, formado por: base de 25 cm de espessura de betão C35/45 (XC4(P) + XA2(P); D25; S2; Cl 0,2) ligeiramente armada com malha electrossoldada AR82 100x300 mm de aço A500 EL; cone assimétrico pré-fabricado de betão simples, com união rígida macho-fêmea com junta de borracha, segundo EN 1917, de 100 a 60 cm de diâmetro interior e 60 cm de altura, resistência à compressão maior que 250 kg/cm²; manilha pré-fabricada de betão simples, com união rígida macho-fêmea com junta de borracha, segundo EN 1917, de 100 cm de diâmetro interior e 50 cm de altura, resistência à compressão maior que 250 kg/cm²; enchimento do tardoz do poço com betão simples C16/20 (X0(P); D25; S2; Cl 1,0); com tampa e aro de ferro fundido classe D-400 segundo NP EN 124, instalado em faixas de rodagem, incluindo vias pedonais, ou zonas de estacionamento para todo o tipo de veículos. Inclusive material para ligações e remates, junta expansiva para vedação de juntas e material elastómero para ajuste entre a tampa e aro.
Critérios considerados na determinação do preço da unidade de obra: O preço não inclui a escavação, as bombas de drenagem nem o enchimento perimetral posterior com material de drenagem.
Inclui: Marcação. Colocação da malha electrossoldada. Betonagem e compactação do betão na execução da base. Montagem. Formação do canal no fundo da câmara de inspecção. Execução de furos para a ligação dos colectores à câmara de inspecção. Ligação dos colectores ao poço. Vedação de juntas. Colocação dos degraus. Betonagem e compactação do betão no enchimento do perímetro exterior do poço. Colocação de aro, tampa amovível e acessórios. Verificação do seu correcto funcionamento.
Critério de medição de projecto: Número de unidades previstas, segundo documentação gráfica de Projecto.
Critério de medição de obra: Medir-se-á o número de unidades realmente executadas segundo especificações de Projecto.

| Código | Un | Descrição | Rendimento | Preço | Importância |
|---|---|---|---|---|---|
| mt10haf020fElla | m³ | Betão C35/45 (XC4(P) + XA2(P); D25; S2; Cl 0,2), fabricado em central, segundo NP EN 206. (material) | 0.45 | 28183.75 | 12682.688 |
| mt07ame020llc | m² | Malha electrossoldada AR82 100x300 mm, com arames longitudinais de 8,2 mm de diâmetro e arames transversais de 6,5 mm de diâmetro, aço A500 EL. (material) | 1.75 | 1735.97 | 3037.948 |
| mt46phm010b | Ud | Manilha pré-fabricada de betão simples, com união rígida macho-fêmea com junta de borracha, segundo EN 1917, de 100 cm de diâmetro interior e 50 cm de altura, resistência à compressão maior que 250 kg/cm², para formação de câmara de inspecção. (material) | 1 | 6799.13 | 6799.130 |
| mt46phm020b | Ud | Cone assimétrico pré-fabricado de betão simples, com união rígida macho-fêmea com junta de borracha, segundo EN 1917, de 100 a 60 cm de diâmetro interior e 60 cm de altura, resistência à compressão maior que 250 kg/cm², para formação de câmara de inspecção. (material) | 1 | 9603.63 | 9603.630 |
| mt46tpr010q | Ud | Tampa circular com bloqueio através de trincos e aro de ferro fundido dúctil de 850 mm de diâmetro exterior e 100 mm de altura, passagem livre de 600 mm, para câmara, classe D-400 segundo NP EN 124. Tampa revestida com tinta betuminosa e aro provido de junta de insonorização de polietileno e dispositivo anti-roubo. (material) | 1 | 19749.96 | 19749.960 |
| mt46phm050 | Ud | Degrau de polipropileno enformado em U, para câmara, de 330x160 mm, secção transversal de D=25 mm, segundo EN 1917. (material) | 4 | 798.59 | 3194.360 |
| mt10hmf020pa | m³ | Betão simples C16/20 (X0(P); D25; S2; Cl 1,0), fabricado em central, segundo NP EN 206. (material) | 1.35 | 22927.26 | 30951.801 |
| mt46phm060 | m | Junta expansiva de estrutura maciça, segundo NP EN 681-1. (material) | 1 | 551.29 | 551.290 |
| mq04cag010a | h | Camião com grua de carga máxima 6 t. (equipamento) | 0.22 | 14492.86 | 3188.429 |
| mo020 | h | Oficial de 1ª construção. (mão de obra) | 5.482 | 1028.94 | 5640.649 |
| mo113 | h | Operário não qualificado construção. (mão de obra) | 2.849 | 581.64 | 1657.092 |
| % | % | Custos directos complementares | 2 % | 97056.977 | 1941.140 |
|  |  | Custos directos |  |  | 98998.117 |

Resíduos:
- colocação: mt07ame020llc; factor de resíduo 0.00825637
- colocação: mt46phm010b; factor de resíduo 0.0083
- colocação: mt46phm020b; factor de resíduo 0.0083
- colocação: mt10hmf020pa Betão simples C16/20 (X0(P); D25; S2; Cl 1,0), fabricado em central, segundo NP EN 206; factor de resíduo 0.00113615

## Recursos

**mt10haf020fElla** m³ Betão C35/45 (XC4(P) + XA2(P); D25; S2; Cl 0,2), fabricado em central, segundo NP EN 206
Dados técnicos: Custo energético 2208.000 MJ; Emissão de CO2 253.000 kg; Código LER 17 01 01; Massa do elemento 2300 kg; Volume 1.533333 m3

**mt07ame020llc** m² Malha electrossoldada AR82 100x300 mm
Dados técnicos: Custo energético 49.347 MJ; Emissão de CO2 2.560 kg; Código LER 17 04 05; Massa do elemento 5.02 kg; Volume 0.00239 m3

**mt46phm010b** Ud Manilha pré-fabricada de betão simples
Dados técnicos: Custo energético 347.314 MJ; Emissão de CO2 45.232 kg; Código LER 17 01 01; Massa do elemento 348 kg; Volume 0.232 m3
Resíduos:
- embalagem: re170201 Madeira. (componente de resíduo); rendimento 0.017 kg; Código LER 17 02 01; Massa do elemento 1 kg; Volume 0.000909 m3
- embalagem: re170203 Plástico. (componente de resíduo); rendimento 0.005 kg; Código LER 17 02 03; Massa do elemento 1 kg; Volume 0.001667 m3

**mt46phm020b** Ud Cone assimétrico pré-fabricado de betão simples
Dados técnicos: Custo energético 461.164 MJ; Emissão de CO2 60.182 kg; Código LER 17 01 01; Massa do elemento 463 kg; Volume 0.308667 m3
Resíduos:
- embalagem: re170201 Madeira; rendimento 0.017 kg
- embalagem: re170203 Plástico; rendimento 0.005 kg

**mt46tpr010q** Ud Tampa circular com bloqueio através de trincos e aro de ferro fundido dúctil de 850 mm de diâmetro exterior e 100 mm de
Dados técnicos: Custo energético 1381.150 MJ; Emissão de CO2 86.132 kg
Resíduos:
- embalagem: re150101 Embalagens de papel e cartão. (componente de resíduo); rendimento 0.074 kg; Código LER 15 01 01; Massa do elemento 1 kg; Volume 0.001333 m3

**mt46phm050** Ud Degrau de polipropileno enformado em U, para câmara, de 330x160 mm, secção transversal de D=25 mm, segundo EN 1917
Dados técnicos: Custo energético 14.190 MJ; Emissão de CO2 0.650 kg
Resíduos:
- embalagem: re150101 Embalagens de papel e cartão; rendimento 0.076 kg

**mt10hmf020pa** m³ Betão simples C16/20 (X0(P); D25; S2; Cl 1,0), fabricado em central, segundo NP EN 206
Dados técnicos: Custo energético 1840.000 MJ; Emissão de CO2 230.000 kg; Código LER 17 01 01; Massa do elemento 2300 kg; Volume 1.533333 m3

**mt46phm060** m Junta expansiva de estrutura maciça, segundo NP EN 681-1
Dados técnicos: Custo energético 57.746 MJ; Emissão de CO2 2.516 kg
