# Muro de gabiões de malha electrossoldada

- Propriedade do ficheiro: CYPE Ingenieros S.A.
- Formato: FIEBDC-3/2016
- Programa: Gerador de preços para construção civil. CYPE Ingenieros, S.A.
- Data: 18/04/2024
- Âmbito geográfico: Angola
- Moeda: AOA
- Custos indirectos: 3 %
- IVA: 18 %

## C Fundações

### CC Contenções

#### CCG Muros de gabiões

**CCG020** m³ Muro de gabiões de malha electrossoldada.
Muro de gabiões com duas faces à vista, de 2000x1000x1000 mm de malha electrossoldada, de arame de aço galvanizado de 4,5 mm de diâmetro, com uma abertura de malha de 50x100 mm nas faces à vista e de 100x100 mm nas faces ocultas; com diafragma intermédio de 1000x1000 m de malha electrossoldada, de arame de aço galvanizado de 4,5 mm de diâmetro, com uma abertura de malha de 100x100 mm, fixado com grampos perpendicularmente às malhas de face, traseiras, base e tampa do gabião; e enchimento com meios manuais das faces à vista do gabião com seixos rolados, conseguindo um alinhamento perfeito das faces, e com meios mecânicos do resto do gabião com pedra granítica, de granulometria compreendida entre 70 e 250 mm; montagem e desmontagem do sistema de cofragem necessário para evitar a deformação dos gabiões durante o seu enchimento e garantir o alinhamento e aprumo da estrutura. Inclusive tensores e grampos para formar adequadamente os gabiões.
Inclui: Marcação. Preparação da superfície de apoio. Colocação das redes do gabião, fixadas com grampos. Colocação dos diafragmas intermédios, fixados com grampos. Colocação dos tensores. Montagem do sistema de cofragem dos paramentos à vista dos gabiões. Enchimento dos gabiões. Desmontagem do sistema de cofragem. Remoção do material sobrante.
Critério de medição de projecto: Volume medido sobre a secção teórica de cálculo, segundo documentação gráfica de Projecto.
Critério de medição de obra: Medir-se-á o volume teórico executado segundo especificações de Projecto.

| Código | Un | Descrição | Rendimento | Preço | Importância |
|---|---|---|---|---|---|
| mt07etf010a | Ud | Gabião de 2000x1000x1000 mm de malha electrossoldada, de arame de aço galvanizado, segundo NP EN 10244-2, de 4,5 mm de diâmetro, com uma abertura de malha de 50x100 mm nas faces à vista e de 100x100 mm nas faces ocultas, com uma resistência à corrosão em nevoeiro salino superior a 3000 horas segundo EN ISO 10289 e NP EN ISO 9227, uma resistência à tracção do arame de entre 500 e 800 N/mm² segundo NP EN 10223-8 e uma resistência mínima das soldaduras de 75% da resistência do arame. (material) | 0.5 | 12925.54 | 6462.770 |
| mt07etf015a | Ud | Diafragma intermédio de 1000x1000 m de malha electrossoldada, de arame de aço galvanizado, segundo NP EN 10244-2, de 4,5 mm de diâmetro, com uma abertura de malha de 100x100 mm, com uma resistência à corrosão em nevoeiro salino superior a 3000 horas segundo EN ISO 10289 e NP EN ISO 9227, uma resistência à tracção do arame de entre 500 e 800 N/mm² segundo NP EN 10223-8 e uma resistência mínima das soldaduras de 75% da resistência do arame. (material) | 1.5 | 1311.46 | 1967.190 |
| mt50spa052b | m | Pranchão de madeira de pinho, de 20x7,2 cm. (material) | 0.45 | 7475.31 | 3363.890 |
| mt50spa101 | kg | Pregos de aço. (material) | 0.113 | 2213.64 | 250.141 |
| mt50spa081a | Ud | Escora metálica telescópica, até 3 m de altura. (material) | 0.015 | 22766.47 | 341.497 |
| mt07etf020a | Ud | Tensor de arame de aço galvanizado, segundo NP EN 10244-2, de 5 mm de diâmetro e 510 mm de comprimento, com uma resistência à corrosão em nevoeiro salino superior a 3000 horas segundo EN ISO 10289 e NP EN ISO 9227, uma resistência à tracção do arame de entre 500 e 800 N/mm² segundo NP EN 10223-8 e uma resistência mínima das soldaduras de 75% da resistência do arame. (material) | 8 | 90.52 | 724.160 |
| mt07etf025a | Ud | Grampo de arame de aço galvanizado, segundo NP EN 10244-2, de 3 mm de diâmetro, com uma resistência à tracção superior a 1720 N/mm² e uma resistência à abertura superior a 2000 N/mm². (material) | 80 | 6.04 | 483.200 |
| mt06psm010e | m³ | Seixos rolados de granulometria compreendida entre 70 e 250 mm, com desgaste no ensaio de Los Angeles < 50. (material) | 0.44 | 3950.91 | 1738.400 |
| mt06psm010c | m³ | Pedra granítica de granulometria compreendida entre 70 e 250 mm, com desgaste no ensaio de Los Angeles < 50. (material) | 0.66 | 3437.29 | 2268.611 |
| mq01exn020a | h | Retroescavadora hidráulica sobre pneus, de 105 kW. (equipamento) | 0.053 | 13584.3 | 719.968 |
| mq04cab010c | h | Camião basculante de 12 t de carga, de 162 kW. (equipamento) | 0.075 | 11773.07 | 882.980 |
| mo041 | h | Oficial de 1ª construção de obra civil. (mão de obra) | 0.637 | 1028.94 | 655.435 |
| mo087 | h | Ajudante de construção de obra civil. (mão de obra) | 3.189 | 604.97 | 1929.249 |
| % | % | Custos directos complementares | 4 % | 21787.491 | 871.500 |
|  |  | Custos directos |  |  | 22658.991 |

Resíduos:
- colocação: mt07etf010a; factor de resíduo 0.0053
- colocação: mt07etf015a; factor de resíduo 0.0188
- colocação: mt50spa052b Pranchão de madeira de pinho, de 20x7,2 cm; factor de resíduo 1
- colocação: mt50spa101 Pregos de aço; factor de resíduo 0.0045
- colocação: mt50spa081a Escora metálica telescópica, até 3 m de altura; factor de resíduo 1
- colocação: mt06psm010e Seixos rolados de granulometria compreendida entre 70 e 250 mm, com desgaste no ensaio de Los Angeles < 50; factor de resíduo 0.0153598
- colocação: mt06psm010c Pedra granítica de granulometria compreendida entre 70 e 250 mm, com desgaste no ensaio de Los Angeles < 50; factor de resíduo 0.0154

## Recursos

**mt07etf010a** Ud Gabião de 2000x1000x1000 mm de malha electrossoldada
Dados técnicos: Custo energético 355.275 MJ; Emissão de CO2 36.032 kg; Código LER 17 04 05; Massa do elemento 14 kg; Volume 0.006667 m3
Resíduos:
- embalagem: re170203 Plástico. (componente de resíduo); rendimento 0.04 kg; Código LER 17 02 03; Massa do elemento 1 kg; Volume 0.001667 m3

**mt07etf015a** Ud Diafragma intermédio de 1000x1000 m de malha electrossoldada
Dados técnicos: Custo energético 353.822 MJ; Emissão de CO2 35.960 kg; Código LER 17 04 05; Massa do elemento 14 kg; Volume 0.006667 m3
Resíduos:
- embalagem: re170203 Plástico; rendimento 0.025 kg

**mt50spa052b** m Pranchão de madeira de pinho, de 20x7,2 cm
Dados técnicos: Custo energético 1124.755 MJ; Emissão de CO2 -15.401 kg; Código LER 17 02 01; Massa do elemento 8.28 kg; Volume 0.007527 m3

**mt50spa101** kg Pregos de aço
Dados técnicos: Custo energético 9.830 MJ; Emissão de CO2 0.510 kg; Código LER 17 04 05; Massa do elemento 1 kg; Volume 0.000476 m3

**mt50spa081a** Ud Escora metálica telescópica, até 3 m de altura
Dados técnicos: Custo energético 97.317 MJ; Emissão de CO2 5.049 kg; Código LER 17 04 05; Massa do elemento 9.9 kg; Volume 0.004714 m3

**mt06psm010e** m³ Seixos rolados de granulometria compreendida entre 70 e 250 mm, com desgaste no ensaio de Los Angeles < 50
Dados técnicos: Custo energético 3552.000 MJ; Emissão de CO2 128.000 kg; Código LER 01 04 13; Massa do elemento 1600 kg; Volume 1.066667 m3

**mt06psm010c** m³ Pedra granítica de granulometria compreendida entre 70 e 250 mm, com desgaste no ensaio de Los Angeles < 50
Dados técnicos: Custo energético 3774.000 MJ; Emissão de CO2 136.000 kg; Código LER 01 04 13; Massa do elemento 1700 kg; Volume 1.133333 m3
