# Demolição de pavimento exterior asfáltico

- Propriedade do ficheiro: CYPE Ingenieros S.A.
- Formato: FIEBDC-3/2016
- Programa: Gerador de preços para construção civil. CYPE Ingenieros, S.A.
- Data: 28/10/2024
- Âmbito geográfico: Angola
- Moeda: AOA
- Custos indirectos: 3 %
- IVA: 18 %

## D Demolições

### DM Pavimentos

#### DMX Pavimentos exteriores

**DMX030** m² Demolição de pavimento exterior asfáltico.
Demolição de pavimento asfáltico em faixa de rodagem, com martelo pneumático, e carga manual para camião ou contentor.
Critérios considerados na determinação do preço da unidade de obra: O preço inclui o corte prévio do contorno do pavimento, mas não inclui a demolição da base suporte.
Inclui: Corte prévio do contorno da zona a demolir. Demolição do elemento. Fragmentação do entulho em peças manejáveis. Remoção e acumulação de entulho. Limpeza dos restos da obra. Carga manual de entulho para camião ou contentor.
Critério de medição de projecto: Superfície medida segundo documentação gráfica de Projecto.
Critério de medição de obra: Medir-se-á a superfície realmente demolida segundo especificações de Projecto.

| Código | Un | Descrição | Rendimento | Preço | Importância |
|---|---|---|---|---|---|
| mq05mai030 | h | Martelo pneumático. (equipamento) | 0.248 | 1229.28 | 304.861 |
| mq05pdm110 | h | Compressor portátil diesel média pressão 10 m³/min. (equipamento) | 0.124 | 2084.95 | 258.534 |
| mq11eqc010 | h | Cortadora de pavimento com arranque, deslocamento e regulação do disco de corte manuais. (equipamento) | 0.006 | 11117.7 | 66.706 |
| mo112 | h | Operário especializado construção. (mão de obra) | 0.117 | 606.46 | 70.956 |
| mo113 | h | Operário não qualificado construção. (mão de obra) | 0.286 | 596.7 | 170.656 |
| % | % | Custos directos complementares | 2 % | 871.713 | 17.434 |
|  |  | Custos directos |  |  | 889.147 |

Resíduos:
- demolição: ruo170302 Misturas betuminosas não abrangidas em 17 03 01. (componente de resíduo); rendimento 184 kg; Código LER 17 03 02; Massa do elemento 1 kg; Volume 0.001 m3
