# Válvula de corte

- Propriedade do ficheiro: CYPE Ingenieros S.A.
- Formato: FIEBDC-3/2016
- Programa: Gerador de preços para construção civil. CYPE Ingenieros, S.A.
- Data: 18/04/2024
- Âmbito geográfico: Angola
- Moeda: AOA
- Custos indirectos: 3 %
- IVA: 18 %

## I Instalações

### IU Urbanas

#### IUA Redes de água potável

**IUA101** Ud Válvula de corte.
Válvula adufa de ferro fundido, com barra metálica, DN 40 mm. Inclusive elementos de montagem e acessórios necessários para o seu correcto funcionamento.
Inclui: Marcação. Colocação. Ligação. Verificação do seu correcto funcionamento.
Critério de medição de projecto: Número de unidades previstas, segundo documentação gráfica de Projecto.
Critério de medição de obra: Medir-se-á o número de unidades realmente executadas segundo especificações de Projecto.

| Código | Un | Descrição | Rendimento | Preço | Importância |
|---|---|---|---|---|---|
| mt37svc020a | Ud | Válvula adufa de ferro fundido, com barra metálica, DN 40 mm. (material) | 1 | 103681.75 | 103681.750 |
| mt37www010 | Ud | Material auxiliar para instalações de abastecimento de água. (material) | 1 | 1655.5 | 1655.500 |
| mo008 | h | Oficial de 1ª canalizador. (mão de obra) | 0.144 | 1057.3 | 152.251 |
| mo107 | h | Ajudante de canalizador. (mão de obra) | 0.144 | 603.82 | 86.950 |
| % | % | Custos directos complementares | 2 % | 105576.451 | 2111.529 |
|  |  | Custos directos |  |  | 107687.980 |

## Recursos

**mt37svc020a** Ud Válvula adufa de ferro fundido, com barra metálica, DN 40 mm
Dados técnicos: Custo energético 193.879 MJ; Emissão de CO2 12.141 kg
Resíduos:
- embalagem: re150101 Embalagens de papel e cartão. (componente de resíduo); rendimento 0.072 kg; Código LER 15 01 01; Massa do elemento 1 kg; Volume 0.001333 m3
