# Cela modular

- Propriedade do ficheiro: CYPE Ingenieros S.A.
- Formato: FIEBDC-3/2016
- Programa: Gerador de preços para construção civil. CYPE Ingenieros, S.A.
- Data: 28/10/2024
- Âmbito geográfico: Angola
- Moeda: AOA
- Custos indirectos: 3 %
- IVA: 18 %

## I Instalações

### IU Urbanas

#### IUC Centros de transformação

**IUC020** Ud Cela modular.
Cela de corte geral, de 24 kV de tensão atribuída, 400 A de intensidade nominal, 450x735x1740 mm, com isolamento integral de SF6, formada por corpo metálico, barramento de cobre e interruptor tripolar. Inclusive acessórios necessários para a sua correcta instalação.
Inclui: Montagem, ligação e verificação do seu correcto funcionamento.
Critério de medição de projecto: Número de unidades previstas, segundo documentação gráfica de Projecto.
Critério de medição de obra: Medir-se-á o número de unidades realmente executadas segundo especificações de Projecto.

| Código | Un | Descrição | Rendimento | Preço | Importância |
|---|---|---|---|---|---|
| mt35amt030a | Ud | Cela de corte geral, de 24 kV de tensão atribuída, 400 A de intensidade nominal, 450x735x1740 mm, com isolamento integral de SF6, formada por corpo metálico, barramento de cobre e interruptor tripolar. (material) | 1 | 7003505.26 | 7003505.260 |
| mo003 | h | Oficial de 1ª electricista. (mão de obra) | 2.885 | 1084.69 | 3129.331 |
| mo102 | h | Ajudante de electricista. (mão de obra) | 2.885 | 619.46 | 1787.142 |
| % | % | Custos directos complementares | 2 % | 7008421.733 | 140168.435 |
|  |  | Custos directos |  |  | 7148590.168 |

## Recursos

**mt35amt030a** Ud Cela de corte geral
Dados técnicos: Custo energético 2685.254 MJ; Emissão de CO2 113.426 kg
Resíduos:
- embalagem: re150101 Embalagens de papel e cartão. (componente de resíduo); rendimento 2.143 kg; Código LER 15 01 01; Massa do elemento 1 kg; Volume 0.001333 m3
