# Canaleta para talude

- Propriedade do ficheiro: CYPE Ingenieros S.A.
- Formato: FIEBDC-3/2016
- Programa: Gerador de preços para construção civil. CYPE Ingenieros, S.A.
- Data: 18/04/2024
- Âmbito geográfico: Angola
- Moeda: AOA
- Custos indirectos: 3 %
- IVA: 18 %

## I Instalações

### IU Urbanas

#### IUD Redes e sistemas de drenagem

**IUD030** m Canaleta para talude.
Formação de canaleta para talude através de peças pré-fabricadas de betão, de 55/30x10x55 cm, unidas através de junta macho-fêmea, colocadas sobre base de betão simples C20/25 (X0(P); D25; S2; Cl 1,0) de 10 cm de espessura, assentes com argamassa de cimento, confeccionada em obra, dosificação 1:6. Incluindo preparação da superfície de apoio do betão e enchimento das juntas das peças com leitada de cimento. Sem incluir a preparação da camada base existente.
Inclui: Preparação e limpeza da superfície suporte. Formação da base. Marcação e traçado da canaleta. Montagem das peças pré-fabricadas. Vedação de juntas nas uniões entre peças.
Critério de medição de projecto: Comprimento medido em projecção horizontal, segundo documentação gráfica de Projecto.
Critério de medição de obra: Medir-se-á, em projecção horizontal, o comprimento realmente executado segundo especificações de Projecto.

| Código | Un | Descrição | Rendimento | Preço | Importância |
|---|---|---|---|---|---|
| mt10hmf020ra | m³ | Betão simples C20/25 (X0(P); D25; S2; Cl 1,0), fabricado em central, segundo NP EN 206. (material) | 0.055 | 24604.87 | 1353.268 |
| mt11cun020a | Ud | Calha pré-fabricada de betão, para recolha de águas, de 55/30x10x55 cm, com junta macho-fêmea. (material) | 1.8 | 10879.02 | 19582.236 |
| mt08aaa010a | m³ | Água. (material) | 0.006 | 278.17 | 1.669 |
| mt01arg005a | t | Areia de pedreira, para argamassa preparada em obra. (material) | 0.033 | 2976.2 | 98.215 |
| mt08cem000l | kg | Cimento cinzento em sacos. (material) | 5 | 18.54 | 92.700 |
| mt09lec020a | m³ | Leitada de cimento CEM II/B-L 32,5 N 1/2. (material) | 0.002 | 24237.17 | 48.474 |
| mq02rod010d | h | Placa vibratória de condução manual, de 300 kg, largura de trabalho 70 cm, reversível. (equipamento) | 0.017 | 1872.79 | 31.837 |
| mq01exc010a | h | Retroescavadora sobre correntes, de 85 kW. (equipamento) | 0.083 | 14360.97 | 1191.961 |
| mq04cag010a | h | Camião com grua de carga máxima 6 t. (equipamento) | 0.011 | 14492.86 | 159.421 |
| mq06hor010 | h | Betoneira eléctrica com uma capacidade de amassadura de 160 l. (equipamento) | 0.015 | 902.79 | 13.542 |
| mo041 | h | Oficial de 1ª construção de obra civil. (mão de obra) | 0.13 | 1028.94 | 133.762 |
| mo087 | h | Ajudante de construção de obra civil. (mão de obra) | 0.361 | 604.97 | 218.394 |
| % | % | Custos directos complementares | 2 % | 22925.479 | 458.510 |
|  |  | Custos directos |  |  | 23383.989 |

Resíduos:
- colocação: mt10hmf020ra Betão simples C20/25 (X0(P); D25; S2; Cl 1,0), fabricado em central, segundo NP EN 206; factor de resíduo 0.00105925
- colocação: mt11cun020a Calha pré-fabricada de betão, para recolha de águas, de 55/30x10x55 cm, com junta macho-fêmea; factor de resíduo 0.0248
- colocação: mt01arg005a Areia de pedreira, para argamassa preparada em obra; factor de resíduo 0.00501329
- colocação: mt08cem000l Cimento cinzento em sacos; factor de resíduo 0.0189
- colocação: mt09lec020a Leitada de cimento CEM II/B-L 32,5 N 1/2; factor de resíduo 0.0036

## Recursos

**mt10hmf020ra** m³ Betão simples C20/25 (X0(P); D25; S2; Cl 1,0), fabricado em central, segundo NP EN 206
Dados técnicos: Custo energético 1840.000 MJ; Emissão de CO2 230.000 kg; Código LER 17 01 01; Massa do elemento 2300 kg; Volume 1.533333 m3

**mt11cun020a** Ud Calha pré-fabricada de betão, para recolha de águas, de 55/30x10x55 cm, com junta macho-fêmea
Dados técnicos: Custo energético 6.480 MJ; Emissão de CO2 7.739 kg; Código LER 17 01 01; Massa do elemento 50 kg; Volume 0.033333 m3
Resíduos:
- embalagem: re170201 Madeira. (componente de resíduo); rendimento 0.001 kg; Código LER 17 02 01; Massa do elemento 1 kg; Volume 0.000909 m3
- embalagem: re170203 Plástico. (componente de resíduo); rendimento 0.05 kg; Código LER 17 02 03; Massa do elemento 1 kg; Volume 0.001667 m3

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico; rendimento 0.002 kg

**mt09lec020a** m³ Leitada de cimento CEM II/B-L 32,5 N 1/2
Dados técnicos: Custo energético 3724.000 MJ; Emissão de CO2 323.000 kg; Código LER 17 01 01; Massa do elemento 1900 kg; Volume 1.266667 m3
