# Apoio de betão

- Propriedade do ficheiro: CYPE Ingenieros S.A.
- Formato: FIEBDC-3/2016
- Programa: Gerador de preços para construção civil. CYPE Ingenieros, S.A.
- Data: 18/04/2024
- Âmbito geográfico: Angola
- Moeda: AOA
- Custos indirectos: 3 %
- IVA: 18 %

## I Instalações

### IU Urbanas

#### IUL Linhas aéreas

**IUL011** Ud Apoio de betão.
Poste de betão armado vibrado, de 13 m de altura e 630 daN de esforço nominal, encastrado em cubo de betão C25/30 (X0(P); D25; S2; Cl 0,4), fabricado em central, betonado desde camião, em solo rochoso. Incluindo escavação para fundação com meios mecânicos, transporte e descarga. Totalmente montado.
Inclui: Marcação. Transporte e descarga. Escavação da fundação. Eliminação das terras soltas do fundo da escavação. Levantamento do poste. Colocação e aprumo. Betonagem e compactação do betão. Eliminação de restos, limpeza final e remoção de entulho. Carga de entulho para camião ou contentor.
Critério de medição de projecto: Número de unidades previstas, segundo documentação gráfica de Projecto.
Critério de medição de obra: Medir-se-á o número de unidades realmente executadas segundo especificações de Projecto.

| Código | Un | Descrição | Rendimento | Preço | Importância |
|---|---|---|---|---|---|
| mt35pya020pk | Ud | Poste de betão armado vibrado, de 13 m de altura e 630 daN de esforço nominal, segundo NP EN 12843. (material) | 1 | 641708.17 | 641708.170 |
| mt10hmf020ta | m³ | Betão simples C25/30 (X0(P); D25; S2; Cl 0,4), fabricado em central, segundo NP EN 206. (material) | 0.36 | 25499.58 | 9179.849 |
| mq01exn010i | h | Miniretroescavadora sobre pneus, de 37,5 kW. (equipamento) | 0.396 | 13393.81 | 5303.949 |
| mq04cag010a | h | Camião com grua de carga máxima 6 t. (equipamento) | 1.54 | 14492.86 | 22319.004 |
| mo020 | h | Oficial de 1ª construção. (mão de obra) | 3.751 | 1028.94 | 3859.554 |
| mo077 | h | Ajudante de construção. (mão de obra) | 3.751 | 604.97 | 2269.242 |
| % | % | Custos directos complementares | 2 % | 684639.768 | 13692.795 |
|  |  | Custos directos |  |  | 698332.563 |

Resíduos:
- colocação: mt35pya020pk Poste de betão armado vibrado, de 13 m de altura e 630 daN de esforço nominal, segundo NP EN 12843; factor de resíduo 0.0186198
- colocação: mt10hmf020ta Betão simples C25/30 (X0(P); D25; S2; Cl 0,4), fabricado em central, segundo NP EN 206; factor de resíduo 0.00101823

## Recursos

**mt35pya020pk** Ud Poste de betão armado vibrado, de 13 m de altura e 630 daN de esforço nominal, segundo NP EN 12843
Dados técnicos: Custo energético 2476.243 MJ; Emissão de CO2 272.873 kg; Código LER 17 01 01; Massa do elemento 1820 kg; Volume 1.213333 m3
Resíduos:
- embalagem: re170201 Madeira. (componente de resíduo); rendimento 1.491 kg; Código LER 17 02 01; Massa do elemento 1 kg; Volume 0.000909 m3
- embalagem: re170203 Plástico. (componente de resíduo); rendimento 0.55 kg; Código LER 17 02 03; Massa do elemento 1 kg; Volume 0.001667 m3

**mt10hmf020ta** m³ Betão simples C25/30 (X0(P); D25; S2; Cl 0,4), fabricado em central, segundo NP EN 206
Dados técnicos: Custo energético 1840.000 MJ; Emissão de CO2 230.000 kg; Código LER 17 01 01; Massa do elemento 2300 kg; Volume 1.533333 m3
