# Apoio tubular de chapa de aço galvanizado

- Propriedade do ficheiro: CYPE Ingenieros S.A.
- Formato: FIEBDC-3/2016
- Programa: Gerador de preços para construção civil. CYPE Ingenieros, S.A.
- Data: 18/04/2024
- Âmbito geográfico: Angola
- Moeda: AOA
- Custos indirectos: 3 %
- IVA: 18 %

## I Instalações

### IU Urbanas

#### IUL Linhas aéreas

**IUL012** Ud Apoio tubular de chapa de aço galvanizado.
Apoio tubular encastrável de chapa de aço galvanizado, de 9 m de altura e 250 daN de esforço nominal, encastrado em cubo de betão C25/30 (X0(P); D25; S2; Cl 0,4), fabricado em central, betonado desde camião, em solo rochoso. Incluindo escavação para fundação com meios mecânicos, transporte e descarga. Totalmente montado.
Inclui: Marcação. Transporte e descarga. Escavação da fundação. Eliminação das terras soltas do fundo da escavação. Levantamento do apoio. Colocação e aprumo. Betonagem e compactação do betão. Eliminação de restos, limpeza final e remoção de entulho. Carga de entulho para camião ou contentor.
Critério de medição de projecto: Número de unidades previstas, segundo documentação gráfica de Projecto.
Critério de medição de obra: Medir-se-á o número de unidades realmente executadas segundo especificações de Projecto.

| Código | Un | Descrição | Rendimento | Preço | Importância |
|---|---|---|---|---|---|
| mt35pya030bc | Ud | Apoio tubular encastrável de chapa de aço galvanizado, de 9 m de altura e 250 daN de esforço nominal. (material) | 1 | 364281.46 | 364281.460 |
| mt10hmf020ta | m³ | Betão simples C25/30 (X0(P); D25; S2; Cl 0,4), fabricado em central, segundo NP EN 206. (material) | 0.588 | 25499.58 | 14993.753 |
| mq01exn010i | h | Miniretroescavadora sobre pneus, de 37,5 kW. (equipamento) | 0.418 | 13393.81 | 5598.613 |
| mq04cag010a | h | Camião com grua de carga máxima 6 t. (equipamento) | 0.77 | 14492.86 | 11159.502 |
| mo020 | h | Oficial de 1ª construção. (mão de obra) | 2.597 | 1028.94 | 2672.157 |
| mo077 | h | Ajudante de construção. (mão de obra) | 2.597 | 604.97 | 1571.107 |
| % | % | Custos directos complementares | 2 % | 400276.592 | 8005.532 |
|  |  | Custos directos |  |  | 408282.124 |

Resíduos:
- colocação: mt10hmf020ta Betão simples C25/30 (X0(P); D25; S2; Cl 0,4), fabricado em central, segundo NP EN 206; factor de resíduo 0.00101823

## Recursos

**mt35pya030bc** Ud Apoio tubular encastrável de chapa de aço galvanizado, de 9 m de altura e 250 daN de esforço nominal
Dados técnicos: Custo energético 2988.839 MJ; Emissão de CO2 307.692 kg
Resíduos:
- embalagem: re150101 Embalagens de papel e cartão. (componente de resíduo); rendimento 3.59 kg; Código LER 15 01 01; Massa do elemento 1 kg; Volume 0.001333 m3

**mt10hmf020ta** m³ Betão simples C25/30 (X0(P); D25; S2; Cl 0,4), fabricado em central, segundo NP EN 206
Dados técnicos: Custo energético 1840.000 MJ; Emissão de CO2 230.000 kg; Código LER 17 01 01; Massa do elemento 2300 kg; Volume 1.533333 m3
