# Boca de rega

- Propriedade do ficheiro: CYPE Ingenieros S.A.
- Formato: FIEBDC-3/2016
- Programa: Gerador de preços para construção civil. CYPE Ingenieros, S.A.
- Data: 18/04/2024
- Âmbito geográfico: Angola
- Moeda: AOA
- Custos indirectos: 3 %
- IVA: 18 %

## I Instalações

### IU Urbanas

#### IUR Redes de rega

**IUR050** Ud Boca de rega.
Boca de rega tipo jardim, de latão, ligação de 3/4" de diâmetro, com tomada roscada para acoplamento da mangueira de 3/4" de diâmetro, enterrada. Inclusive acessórios de ligação à tubagem de abastecimento e distribuição. Totalmente montada, ligada e testada.
Inclui: Instalação no terreno e ligação hidráulica à tubagem de abastecimento e distribuição. Enchimento da vala. Limpeza hidráulica da unidade.
Critério de medição de projecto: Número de unidades previstas, segundo documentação gráfica de Projecto.
Critério de medição de obra: Medir-se-á o número de unidades realmente executadas segundo especificações de Projecto.

| Código | Un | Descrição | Rendimento | Preço | Importância |
|---|---|---|---|---|---|
| mt48wwg110b | Ud | Boca de rega tipo jardim, de latão, ligação de 3/4" de diâmetro. (material) | 1 | 5971.6 | 5971.600 |
| mt48wwg111a | Ud | Tomada roscada para boca de rega e ligação para acoplamento da mangueira de 3/4" de diâmetro. (material) | 1 | 4976.34 | 4976.340 |
| mt37tpj023dc | Ud | Abraçadeira de tomada de PP com dois parafusos, para tubo de 40 mm de diâmetro exterior, com tomada para ligação roscada de 1" de diâmetro, PN=16 atm, com juntas elásticas de EPDM, segundo NP EN ISO 15874-3. (material) | 1 | 3773.71 | 3773.710 |
| mt37tpa030ba | m | Tubo de polietileno PE 40 de cor preto com bandas de cor azul, de 25 mm de diâmetro exterior e 3,5 mm de espessura, PN=10 atm, segundo NP EN 12201-2. (material) | 1 | 1974.78 | 1974.780 |
| mo008 | h | Oficial de 1ª canalizador. (mão de obra) | 0.274 | 1057.3 | 289.700 |
| mo107 | h | Ajudante de canalizador. (mão de obra) | 0.274 | 603.82 | 165.447 |
| % | % | Custos directos complementares | 2 % | 17151.577 | 343.032 |
|  |  | Custos directos |  |  | 17494.609 |

Resíduos:
- colocação: mt37tpj023dc; factor de resíduo 0.0275
- colocação: mt37tpa030ba; factor de resíduo 0.044

## Recursos

**mt37tpj023dc** Ud Abraçadeira de tomada de PP com dois parafusos
Dados técnicos: Custo energético 36.833 MJ; Emissão de CO2 1.858 kg; Código LER 17 02 03; Massa do elemento 0.38 kg; Volume 0.000633 m3
Resíduos:
- embalagem: re150101 Embalagens de papel e cartão. (componente de resíduo); rendimento 0.035 kg; Código LER 15 01 01; Massa do elemento 1 kg; Volume 0.001333 m3

**mt37tpa030ba** m Tubo de polietileno PE 40 de cor preto com bandas de cor azul
Dados técnicos: Custo energético 31.471 MJ; Emissão de CO2 0.849 kg; Código LER 17 02 03; Massa do elemento 0.19 kg; Volume 0.000317 m3
Resíduos:
- embalagem: re170201 Madeira. (componente de resíduo); rendimento 0.04 kg; Código LER 17 02 01; Massa do elemento 1 kg; Volume 0.000909 m3
