# Aspersor

- Propriedade do ficheiro: CYPE Ingenieros S.A.
- Formato: FIEBDC-3/2016
- Programa: Gerador de preços para construção civil. CYPE Ingenieros, S.A.
- Data: 18/04/2024
- Âmbito geográfico: Angola
- Moeda: AOA
- Custos indirectos: 3 %
- IVA: 18 %

## I Instalações

### IU Urbanas

#### IUR Redes de rega

**IUR060** Ud Aspersor.
Aspersor aéreo de rotação por impacto, de alumínio, com arco ajustável, raio de 5 a 62 m regulável, ligação de 3" de diâmetro, com tubo de aço galvanizado. Inclusive acessórios de ligação à tubagem de abastecimento e distribuição. Totalmente montado, ligado e testado.
Inclui: Instalação no terreno e ligação hidráulica à tubagem de abastecimento e distribuição. Limpeza hidráulica da unidade. Ajuste do caudal de água.
Critério de medição de projecto: Número de unidades previstas, segundo documentação gráfica de Projecto.
Critério de medição de obra: Medir-se-á o número de unidades realmente executadas segundo especificações de Projecto.

| Código | Un | Descrição | Rendimento | Preço | Importância |
|---|---|---|---|---|---|
| mt48asp015d | Ud | Aspersor aéreo de rotação por impacto, de alumínio, com arco ajustável, raio de 5 a 62 m regulável, ligação de 3" de diâmetro, intervalo de pressões recomendado de 2 a 7 bar. (material) | 1 | 69145.24 | 69145.240 |
| mt37tpj024mg | Ud | Abraçadeira de tomada de PP com seis parafusos, para tubo de 200 mm de diâmetro exterior, com tomada reforçada para ligação roscada de 3" de diâmetro, PN=16 atm, com juntas elásticas de EPDM, segundo NP EN ISO 15874-3. (material) | 1 | 142219.82 | 142219.820 |
| mt48wwg210e | Ud | Tubo de aço galvanizado, de 1 m de comprimento, ligação de 3" de diâmetro. (material) | 1 | 4578.92 | 4578.920 |
| mo008 | h | Oficial de 1ª canalizador. (mão de obra) | 0.433 | 1057.3 | 457.811 |
| mo107 | h | Ajudante de canalizador. (mão de obra) | 0.433 | 603.82 | 261.454 |
| % | % | Custos directos complementares | 2 % | 216663.245 | 4333.265 |
|  |  | Custos directos |  |  | 220996.510 |

Resíduos:
- colocação: mt37tpj024mg; factor de resíduo 0.0165

## Recursos

**mt37tpj024mg** Ud Abraçadeira de tomada de PP com seis parafusos
Dados técnicos: Custo energético 48.463 MJ; Emissão de CO2 2.441 kg; Código LER 17 02 03; Massa do elemento 0.5 kg; Volume 0.000833 m3
Resíduos:
- embalagem: re150101 Embalagens de papel e cartão. (componente de resíduo); rendimento 0.042 kg; Código LER 15 01 01; Massa do elemento 1 kg; Volume 0.001333 m3
