# Pré-instalação de contador de rega

- Propriedade do ficheiro: CYPE Ingenieros S.A.
- Formato: FIEBDC-3/2016
- Programa: Gerador de preços para construção civil. CYPE Ingenieros, S.A.
- Data: 28/10/2024
- Âmbito geográfico: Angola
- Moeda: AOA
- Custos indirectos: 3 %
- IVA: 18 %

## I Instalações

### IU Urbanas

#### IUR Redes de rega

**IUR040** Ud Pré-instalação de contador de rega.
Pré-instalação de contador de rega de 1/2" DN 15 mm, colocado em armário pré-fabricado, ligado ao ramal de ligação e ao ramal de abastecimento e distribuição, formada por duas válvulas de corte adufa de latão fundido; torneira de purga e válvula de retenção. Inclusive fechadura especial de secção quadrada e outro material auxiliar. Totalmente montada, ligada e testada.
Critérios considerados na determinação do preço da unidade de obra: O preço não inclui o contador.
Inclui: Marcação. Colocação e fixação de acessórios e peças especiais.
Critério de medição de projecto: Número de unidades previstas, segundo documentação gráfica de Projecto.
Critério de medição de obra: Medir-se-á o número de unidades realmente executadas segundo especificações de Projecto.

| Código | Un | Descrição | Rendimento | Preço | Importância |
|---|---|---|---|---|---|
| mt37svc010a | Ud | Válvula adufa de latão fundido, para enroscar, de 1/2". (material) | 2 | 6090.23 | 12180.460 |
| mt37sgl010a | Ud | Torneira de purga de 15 mm. (material) | 1 | 6610.32 | 6610.320 |
| mt37svr010a | Ud | Válvula de retenção de latão para enroscar de 1/2". (material) | 1 | 5283.34 | 5283.340 |
| mt37cir010a | Ud | Armário de fibra de vidro de 40x27x13 cm para alojar contador individual de água de 13 a 20 mm, provido de fechadura especial de secção quadrada. (material) | 1 | 55831.45 | 55831.450 |
| mt37www010 | Ud | Material auxiliar para instalações de abastecimento de água. (material) | 1 | 1720.16 | 1720.160 |
| mo008 | h | Oficial de 1ª canalizador. (mão de obra) | 1.154 | 1084.69 | 1251.732 |
| mo107 | h | Ajudante de canalizador. (mão de obra) | 0.577 | 619.46 | 357.428 |
| % | % | Custos directos complementares | 4 % | 83234.890 | 3329.396 |
|  |  | Custos directos |  |  | 86564.286 |

## Recursos

**mt37svc010a** Ud Válvula adufa de latão fundido, para enroscar, de 1/2"
Dados técnicos: Custo energético 404.149 MJ; Emissão de CO2 27.201 kg
Resíduos:
- embalagem: re150101 Embalagens de papel e cartão. (componente de resíduo); rendimento 0.072 kg; Código LER 15 01 01; Massa do elemento 1 kg; Volume 0.001333 m3

**mt37sgl010a** Ud Torneira de purga de 15 mm
Dados técnicos: Custo energético 0.039 MJ; Emissão de CO2 0.061 kg
Resíduos:
- embalagem: re150101 Embalagens de papel e cartão; rendimento 0.072 kg

**mt37svr010a** Ud Válvula de retenção de latão para enroscar de 1/2"
Dados técnicos: Custo energético 625.531 MJ; Emissão de CO2 42.069 kg
Resíduos:
- embalagem: re150101 Embalagens de papel e cartão; rendimento 0.072 kg
