# Aspersor

- Propriedade do ficheiro: CYPE Ingenieros S.A.
- Formato: FIEBDC-3/2016
- Programa: Gerador de preços para construção civil. CYPE Ingenieros, S.A.
- Data: 28/10/2024
- Âmbito geográfico: Angola
- Moeda: AOA
- Custos indirectos: 3 %
- IVA: 18 %

## I Instalações

### IU Urbanas

#### IUR Redes de rega

**IUR060** Ud Aspersor.
Aspersor aéreo de rotação por impacto, de latão, com arco ajustável, raio de 10 a 37 m regulável com parafuso, ligação de 1/2" de diâmetro. Inclusive acessórios de ligação à tubagem de abastecimento e distribuição. Totalmente montado, ligado e testado.
Inclui: Instalação no terreno e ligação hidráulica à tubagem de abastecimento e distribuição. Limpeza hidráulica da unidade. Ajuste do caudal de água.
Critério de medição de projecto: Número de unidades previstas, segundo documentação gráfica de Projecto.
Critério de medição de obra: Medir-se-á o número de unidades realmente executadas segundo especificações de Projecto.

| Código | Un | Descrição | Rendimento | Preço | Importância |
|---|---|---|---|---|---|
| mt48asp010a | Ud | Aspersor aéreo de rotação por impacto, de latão, com arco ajustável, raio de 10 a 37 m regulável com parafuso, ligação de 1/2" de diâmetro, intervalo de pressões recomendado de 1,5 a 4 bar. (material) | 1 | 2368.32 | 2368.320 |
| mt37tpj023ba | Ud | Abraçadeira de tomada de PP com dois parafusos, para tubo de 25 mm de diâmetro exterior, com tomada para ligação roscada de 1/2" de diâmetro, PN=16 atm, com juntas elásticas de EPDM, segundo NP EN ISO 15874-3. (material) | 1 | 2538.59 | 2538.590 |
| mt48wwg200a | Ud | Tubagem de comprimento regulável com duas curvas articuladas nos seus extremos, de 1/2" de diâmetro. (material) | 1 | 516.64 | 516.640 |
| mo008 | h | Oficial de 1ª canalizador. (mão de obra) | 0.173 | 1084.69 | 187.651 |
| mo107 | h | Ajudante de canalizador. (mão de obra) | 0.173 | 619.46 | 107.167 |
| % | % | Custos directos complementares | 2 % | 5718.368 | 114.367 |
|  |  | Custos directos |  |  | 5832.735 |

Resíduos:
- colocação: mt37tpj023ba; factor de resíduo 0.0275

## Recursos

**mt37tpj023ba** Ud Abraçadeira de tomada de PP com dois parafusos
Dados técnicos: Custo energético 36.833 MJ; Emissão de CO2 1.858 kg; Código LER 17 02 03; Massa do elemento 0.38 kg; Volume 0.000633 m3
Resíduos:
- embalagem: re150101 Embalagens de papel e cartão. (componente de resíduo); rendimento 0.035 kg; Código LER 15 01 01; Massa do elemento 1 kg; Volume 0.001333 m3
