# Controlador

- Propriedade do ficheiro: CYPE Ingenieros S.A.
- Formato: FIEBDC-3/2016
- Programa: Gerador de preços para construção civil. CYPE Ingenieros, S.A.
- Data: 28/10/2024
- Âmbito geográfico: Angola
- Moeda: AOA
- Custos indirectos: 3 %
- IVA: 18 %

## I Instalações

### IU Urbanas

#### IUR Redes de rega

**IUR100** Ud Controlador.
Programador electrónico para rega automática, para 4 estações, com 1 programa e 3 arranques diários do programa, alimentação por bateria de 9 V, com capacidade para colocar em funcionamento várias electroválvulas simultaneamente e colocação mural no interior. Inclusive programação. Totalmente montado e ligado.
Inclui: Instalação na superfície da parede. Ligação eléctrica das electroválvulas. Ligação eléctrica com o transformador. Programação.
Critério de medição de projecto: Número de unidades previstas, segundo documentação gráfica de Projecto.
Critério de medição de obra: Medir-se-á o número de unidades realmente executadas segundo especificações de Projecto.

| Código | Un | Descrição | Rendimento | Preço | Importância |
|---|---|---|---|---|---|
| mt48pro010a | Ud | Programador electrónico para rega automática, para 4 estações, com 1 programa e 3 arranques diários do programa, alimentação por bateria de 9 V, com capacidade para colocar em funcionamento várias electroválvulas simultaneamente e colocação mural no interior. (material) | 1 | 19429.4 | 19429.400 |
| mo003 | h | Oficial de 1ª electricista. (mão de obra) | 1.236 | 1084.69 | 1340.677 |
| mo102 | h | Ajudante de electricista. (mão de obra) | 1.236 | 619.46 | 765.653 |
| % | % | Custos directos complementares | 2 % | 21535.730 | 430.715 |
|  |  | Custos directos |  |  | 21966.445 |
