# Colector enterrado de betão simples

- Propriedade do ficheiro: CYPE Ingenieros S.A.
- Formato: FIEBDC-3/2016
- Programa: Gerador de preços para construção civil. CYPE Ingenieros, S.A.
- Data: 18/04/2024
- Âmbito geográfico: Angola
- Moeda: AOA
- Custos indirectos: 3 %
- IVA: 18 %

## I Instalações

### IU Urbanas

#### IUS Redes de drenagem

**IUS010** m Colector enterrado de betão simples.
Colector enterrado, formado por tubo de betão simples, fabricado por compressão radial, classe N (Normal), carga de ruptura 90 kN/m², de 800 mm de diâmetro nominal (interior), união por encaixe e campânula com junta elástica, com uma pendente mínima de 2,00%, para conduta de saneamento sem pressão, colocado sobre leito de areia de 10 cm de espessura, devidamente compactada e nivelada com apiloador (saltitão) de condução manual, enchimento lateral compactando até metade do diâmetro do tubo e posterior enchimento com a mesma areia até 30 cm por cima da geratriz superior. Inclusive, juntas de borracha, lubrificante para montagem, acessórios e peças especiais.
Critérios considerados na determinação do preço da unidade de obra: O preço inclui os equipamentos e a maquinaria necessários para o deslocamento e a colocação em obra dos elementos, mas não inclui a escavação nem o enchimento principal.
Inclui: Marcação do traçado do colector. Disposição doa tubos. Descarga da areia no fundo da vala. Execução de nichos na base de apoio para alojar as campânulas. Descida e colocação dos tubos no fundo da vala. Montagem, ligação e verificação do seu correcto funcionamento. Execução do enchimento envolvente.
Critério de medição de projecto: Comprimento medido em projecção horizontal, pelo interior de caixas ou outros elementos de união, segundo documentação gráfica de Projecto.
Critério de medição de obra: Medir-se-á, em projecção horizontal, o comprimento realmente executado segundo especificações de Projecto, entre faces interiores de caixas e outros elementos de união, incluindo os tramos ocupados por peças especiais.

| Código | Un | Descrição | Rendimento | Preço | Importância |
|---|---|---|---|---|---|
| mt46thb010i | m | Tubo de betão simples, fabricado por compressão radial, classe N (Normal), carga de ruptura 90 kN/m², de 800 mm de diâmetro nominal (interior), união por encaixe e campânula com junta elástica, em tramos de 990 mm de diâmetro exterior, 95 mm de espessura, 2400 mm de comprimento útil, 2500 mm de comprimento total, campânula de 1160 mm de diâmetro exterior e 1800 kg de peso, com junta de borracha EPDM, de deslizamento e compressão, tipo arpão, segundo EN 1916. (material) | 1.05 | 9144.18 | 9601.389 |
| mt46thb110a | kg | Lubrificante para união com junta elástica, em colector enterrado de saneamento sem pressão. (material) | 0.034 | 483.1 | 16.425 |
| mt01ara010a | m³ | Areia com granulometria de 0 a 5 mm de diâmetro, limpa. (material) | 0.938 | 2364.42 | 2217.826 |
| mq04cag010b | h | Camião com grua de carga máxima 10 t. (equipamento) | 0.279 | 16412.53 | 4579.096 |
| mq01ret020b | h | Retroescavadora sobre pneus, de 70 kW. (equipamento) | 0.158 | 10703.32 | 1691.125 |
| mq02rop020 | h | Apiloador (Saltitão) de condução manual, de 80 kg, com placa de 30x30 cm. (equipamento) | 0.774 | 1025.78 | 793.954 |
| mo041 | h | Oficial de 1ª construção de obra civil. (mão de obra) | 0.764 | 1028.94 | 786.110 |
| mo087 | h | Ajudante de construção de obra civil. (mão de obra) | 0.812 | 604.97 | 491.236 |
| % | % | Custos directos complementares | 2 % | 20177.161 | 403.543 |
|  |  | Custos directos |  |  | 20580.704 |

Resíduos:
- colocação: mt46thb010i; factor de resíduo 0.0197073
- colocação: mt01ara010a Areia com granulometria de 0 a 5 mm de diâmetro, limpa; factor de resíduo 0.003

## Recursos

**mt46thb010i** m Tubo de betão simples
Dados técnicos: Custo energético 742.500 MJ; Emissão de CO2 97.500 kg; Código LER 17 01 01; Massa do elemento 750 kg; Volume 0.5 m3

**mt01ara010a** m³ Areia com granulometria de 0 a 5 mm de diâmetro, limpa
Dados técnicos: Custo energético 146.250 MJ; Emissão de CO2 7.800 kg; Código LER 01 04 09; Massa do elemento 1950 kg; Volume 1.21875 m3
