# Calha de drenagem de alvenaria

- Propriedade do ficheiro: CYPE Ingenieros S.A.
- Formato: FIEBDC-3/2016
- Programa: Gerador de preços para construção civil. CYPE Ingenieros, S.A.
- Data: 18/04/2024
- Âmbito geográfico: Angola
- Moeda: AOA
- Custos indirectos: 3 %
- IVA: 18 %

## I Instalações

### IU Urbanas

#### IUS Redes de drenagem

**IUS080** m Calha de drenagem de alvenaria.
Formação de calha de drenagem com paredes de alvenaria de tijolo cerâmico furado, assente com argamassa de cimento, confeccionada em obra, dosificação 1:6, camada de emboço afagada interiormente com argamassa de cimento, confeccionada em obra, com aditivo hidrófugo, dosificação 1:3, com grelha e aro de travejamento de aço galvanizado, de 200 mm de largura interior e 400 mm de altura, classe B-125 segundo NP EN 1433 e NP EN 124; sobre base de betão simples C20/25 (X0(P); D25; S2; Cl 1,0) de 15 cm de espessura. Inclusive peças especiais e sifão em linha visitável.
Critérios considerados na determinação do preço da unidade de obra: O preço não inclui a escavação nem o enchimento do tardoz.
Inclui: Marcação do traçado da calha de drenagem. Betonagem e compactação do betão na execução da base. Execução da alvenaria com tijolos, previamente humedecidos, assentes com argamassa. Execução de furos para a ligação da tubagem à calha de drenagem. União e ajuste das juntas da tubagem à calha de drenagem. Colocação do sifão em linha. Reboco e brunidura interior com argamassa de cimento, arredondando ângulos. Colocação do aro e da grelha. Verificação do seu correcto funcionamento.
Critério de medição de projecto: Comprimento medido em projecção horizontal, segundo documentação gráfica de Projecto.
Critério de medição de obra: Medir-se-á, em projecção horizontal, o comprimento realmente executado segundo especificações de Projecto.

| Código | Un | Descrição | Rendimento | Preço | Importância |
|---|---|---|---|---|---|
| mt10hmf020ra | m³ | Betão simples C20/25 (X0(P); D25; S2; Cl 1,0), fabricado em central, segundo NP EN 206. (material) | 0.133 | 24604.87 | 3272.448 |
| mt04lpt010c | Ud | Tijolo cerâmico furado duplo, para revestir, 30x20x9 cm, para utilização em alvenaria protegida (peça P), densidade 746 kg/m³, segundo NP EN 771-1. (material) | 19 | 41.56 | 789.640 |
| mt08aaa010a | m³ | Água. (material) | 0.012 | 278.17 | 3.338 |
| mt01arg005a | t | Areia de pedreira, para argamassa preparada em obra. (material) | 0.038 | 2976.2 | 113.096 |
| mt08cem000l | kg | Cimento cinzento em sacos. (material) | 9.47 | 18.54 | 175.574 |
| mt08adt010 | kg | Aditivo hidrófugo para impermeabilização de argamassas ou betões. (material) | 0.146 | 222.53 | 32.489 |
| mt11rej020f | Ud | Aro e grelha de travejamento de aço galvanizado, de 200 mm de largura e 500 mm de comprimento, para calha de drenagem de 200 mm de largura interior e 400 mm de altura, classe B-125 segundo NP EN 1433 e NP EN 124. (material) | 2 | 16218.01 | 32436.020 |
| mt11var120b | Ud | Sifão em linha de PVC, cor cinzento, visitável, com união macho/fêmea, de 110 mm de diâmetro. (material) | 0.2 | 53176.15 | 10635.230 |
| mq06hor010 | h | Betoneira eléctrica com uma capacidade de amassadura de 160 l. (equipamento) | 0.019 | 902.79 | 17.153 |
| mo041 | h | Oficial de 1ª construção de obra civil. (mão de obra) | 2.02 | 1028.94 | 2078.459 |
| mo087 | h | Ajudante de construção de obra civil. (mão de obra) | 1.297 | 604.97 | 784.646 |
| % | % | Custos directos complementares | 2 % | 50338.093 | 1006.762 |
|  |  | Custos directos |  |  | 51344.855 |

Resíduos:
- colocação: mt10hmf020ra Betão simples C20/25 (X0(P); D25; S2; Cl 1,0), fabricado em central, segundo NP EN 206; factor de resíduo 0.00105925
- colocação: mt04lpt010c; factor de resíduo 0.0516306
- colocação: mt01arg005a Areia de pedreira, para argamassa preparada em obra; factor de resíduo 0.00501329
- colocação: mt08cem000l Cimento cinzento em sacos; factor de resíduo 0.0189
- colocação: mt08adt010 Aditivo hidrófugo para impermeabilização de argamassas ou betões; factor de resíduo 0.055
- colocação: mt11var120b Sifão em linha de PVC, cor cinzento, visitável, com união macho/fêmea, de 110 mm de diâmetro; factor de resíduo 0.0222586

## Recursos

**mt10hmf020ra** m³ Betão simples C20/25 (X0(P); D25; S2; Cl 1,0), fabricado em central, segundo NP EN 206
Dados técnicos: Custo energético 1840.000 MJ; Emissão de CO2 230.000 kg; Código LER 17 01 01; Massa do elemento 2300 kg; Volume 1.533333 m3

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico; rendimento 0.002 kg

**mt08adt010** kg Aditivo hidrófugo para impermeabilização de argamassas ou betões
Dados técnicos: Custo energético 71.130 MJ; Emissão de CO2 2.824 kg; Código LER 17 09 04; Massa do elemento 1 kg; Volume 0.000667 m3
Resíduos:
- embalagem: re170203 Plástico; rendimento 0.032 kg

**mt11rej020f** Ud Aro e grelha de travejamento de aço galvanizado
Dados técnicos: Custo energético 275.529 MJ; Emissão de CO2 30.956 kg
Resíduos:
- embalagem: re150101 Embalagens de papel e cartão; rendimento 3.59 kg

**mt11var120b** Ud Sifão em linha de PVC, cor cinzento, visitável, com união macho/fêmea, de 110 mm de diâmetro
Dados técnicos: Custo energético 147.278 MJ; Emissão de CO2 7.344 kg; Código LER 17 02 03; Massa do elemento 1.52 kg; Volume 0.002533 m3
Resíduos:
- embalagem: re150101 Embalagens de papel e cartão; rendimento 0.038 kg
