# Calha de drenagem de polipropileno

- Propriedade do ficheiro: CYPE Ingenieros S.A.
- Formato: FIEBDC-3/2016
- Programa: Gerador de preços para construção civil. CYPE Ingenieros, S.A.
- Data: 18/04/2024
- Âmbito geográfico: Angola
- Moeda: AOA
- Custos indirectos: 3 %
- IVA: 18 %

## I Instalações

### IU Urbanas

#### IUS Redes de drenagem

**IUS081** m Calha de drenagem de polipropileno.
Calha pré-fabricada de drenagem para utilização pública de polipropileno, com reforço lateral de aço galvanizado, de 1000 mm de comprimento, 200 mm de largura e 240 mm de altura, com grelha de ferro fundido dúctil classe C-250 segundo NP EN 1433 e NP EN 124, sobre base de betão simples C25/30 (X0(P); D25; S2; Cl 0,4) de 15 cm de espessura. Inclusive peças especiais e sifão em linha visitável.
Critérios considerados na determinação do preço da unidade de obra: O preço não inclui a escavação nem o enchimento do tardoz.
Inclui: Marcação do traçado da calha de drenagem. Betonagem e compactação do betão na execução da base. Colocação da calha de drenagem sobre a base de betão. Montagem dos acessórios na calha de drenagem. Execução de furos para a ligação da tubagem à calha de drenagem. União e ajuste das juntas da tubagem à calha de drenagem. Colocação do sifão em linha. Verificação do seu correcto funcionamento.
Critério de medição de projecto: Comprimento medido em projecção horizontal, segundo documentação gráfica de Projecto.
Critério de medição de obra: Medir-se-á, em projecção horizontal, o comprimento realmente executado segundo especificações de Projecto.

| Código | Un | Descrição | Rendimento | Preço | Importância |
|---|---|---|---|---|---|
| mt10hmf020ta | m³ | Betão simples C25/30 (X0(P); D25; S2; Cl 0,4), fabricado em central, segundo NP EN 206. (material) | 0.098 | 25499.58 | 2498.959 |
| mt11cap020pg | Ud | Calha pré-fabricada de drenagem para utilização pública de polipropileno, com reforço lateral de aço galvanizado, de 1000 mm de comprimento, 200 mm de largura e 240 mm de altura, com grelha de ferro fundido dúctil classe C-250 segundo NP EN 1433 e NP EN 124, inclusive peças especiais. (material) | 1 | 488864.98 | 488864.980 |
| mt11pvj020f | Ud | Sifão em linha de PVC, "JIMTEN", cor cinzento, visitável, com união macho/fêmea, de 160 mm de diâmetro. (material) | 0.2 | 155522.62 | 31104.524 |
| mo041 | h | Oficial de 1ª construção de obra civil. (mão de obra) | 0.577 | 1028.94 | 593.698 |
| mo087 | h | Ajudante de construção de obra civil. (mão de obra) | 0.289 | 604.97 | 174.836 |
| % | % | Custos directos complementares | 2 % | 523236.997 | 10464.740 |
|  |  | Custos directos |  |  | 533701.737 |

Resíduos:
- colocação: mt10hmf020ta Betão simples C25/30 (X0(P); D25; S2; Cl 0,4), fabricado em central, segundo NP EN 206; factor de resíduo 0.00101823
- colocação: mt11pvj020f Sifão em linha de PVC, "JIMTEN", cor cinzento, visitável, com união macho/fêmea, de 160 mm de diâmetro; factor de resíduo 0.0165

## Recursos

**mt10hmf020ta** m³ Betão simples C25/30 (X0(P); D25; S2; Cl 0,4), fabricado em central, segundo NP EN 206
Dados técnicos: Custo energético 1840.000 MJ; Emissão de CO2 230.000 kg; Código LER 17 01 01; Massa do elemento 2300 kg; Volume 1.533333 m3

**mt11cap020pg** Ud Calha pré-fabricada de drenagem para utilização pública de polipropileno
Dados técnicos: Custo energético 482.706 MJ; Emissão de CO2 19.400 kg
Resíduos:
- embalagem: re170201 Madeira. (componente de resíduo); rendimento 0.043 kg; Código LER 17 02 01; Massa do elemento 1 kg; Volume 0.000909 m3
- embalagem: re170203 Plástico. (componente de resíduo); rendimento 0.002 kg; Código LER 17 02 03; Massa do elemento 1 kg; Volume 0.001667 m3

**mt11pvj020f** Ud Sifão em linha de PVC, "JIMTEN", cor cinzento, visitável, com união macho/fêmea, de 160 mm de diâmetro
Dados técnicos: Custo energético 230.597 MJ; Emissão de CO2 11.484 kg; Código LER 17 02 03; Massa do elemento 2.38 kg; Volume 0.003967 m3
Resíduos:
- embalagem: re150101 Embalagens de papel e cartão. (componente de resíduo); rendimento 0.042 kg; Código LER 15 01 01; Massa do elemento 1 kg; Volume 0.001333 m3
