# Calha de drenagem de PVC

- Propriedade do ficheiro: CYPE Ingenieros S.A.
- Formato: FIEBDC-3/2016
- Programa: Gerador de preços para construção civil. CYPE Ingenieros, S.A.
- Data: 18/04/2024
- Âmbito geográfico: Angola
- Moeda: AOA
- Custos indirectos: 3 %
- IVA: 18 %

## I Instalações

### IU Urbanas

#### IUS Redes de drenagem

**IUS082** m Calha de drenagem de PVC.
Calha pré-fabricada de PVC, de 500 mm de comprimento, 130 mm de largura e 64 mm de altura com grelha para garagem de ferro fundido, classe C-250 segundo NP EN 1433 e NP EN 124, de 500 mm de comprimento e 130 mm de largura, sobre base de betão simples C25/30 (X0(P); D25; S2; Cl 0,4) de 15 cm de espessura. Inclusive peças especiais e sifão em linha visitável.
Critérios considerados na determinação do preço da unidade de obra: O preço não inclui a escavação nem o enchimento do tardoz.
Inclui: Marcação do traçado da calha de drenagem. Betonagem e compactação do betão na execução da base. Colocação da calha de drenagem sobre a base de betão. Montagem dos acessórios na calha de drenagem. Execução de furos para a ligação da tubagem à calha de drenagem. União e ajuste das juntas da tubagem à calha de drenagem. Colocação do sifão em linha. Verificação do seu correcto funcionamento.
Critério de medição de projecto: Comprimento medido em projecção horizontal, segundo documentação gráfica de Projecto.
Critério de medição de obra: Medir-se-á, em projecção horizontal, o comprimento realmente executado segundo especificações de Projecto.

| Código | Un | Descrição | Rendimento | Preço | Importância |
|---|---|---|---|---|---|
| mt10hmf020ta | m³ | Betão simples C25/30 (X0(P); D25; S2; Cl 0,4), fabricado em central, segundo NP EN 206. (material) | 0.084 | 25499.58 | 2141.965 |
| mt11cng010a | Ud | Calha pré-fabricada de PVC, de 500 mm de comprimento, 130 mm de largura e 64 mm de altura, segundo NP EN 1433 e NP EN 124, inclusive peças especiais. (material) | 2 | 21399.02 | 42798.040 |
| mt11var120b | Ud | Sifão em linha de PVC, cor cinzento, visitável, com união macho/fêmea, de 110 mm de diâmetro. (material) | 1 | 53176.15 | 53176.150 |
| mt11cng020h | Ud | Grelha para garagem de ferro fundido, classe C-250 segundo NP EN 1433 e NP EN 124, de 500 mm de comprimento e 130 mm de largura. (material) | 2 | 38076.55 | 76153.100 |
| mo041 | h | Oficial de 1ª construção de obra civil. (mão de obra) | 0.505 | 1028.94 | 519.615 |
| mo087 | h | Ajudante de construção de obra civil. (mão de obra) | 0.252 | 604.97 | 152.452 |
| % | % | Custos directos complementares | 2 % | 174941.322 | 3498.826 |
|  |  | Custos directos |  |  | 178440.148 |

Resíduos:
- colocação: mt10hmf020ta Betão simples C25/30 (X0(P); D25; S2; Cl 0,4), fabricado em central, segundo NP EN 206; factor de resíduo 0.00101823
- colocação: mt11var120b Sifão em linha de PVC, cor cinzento, visitável, com união macho/fêmea, de 110 mm de diâmetro; factor de resíduo 0.0222586

## Recursos

**mt10hmf020ta** m³ Betão simples C25/30 (X0(P); D25; S2; Cl 0,4), fabricado em central, segundo NP EN 206
Dados técnicos: Custo energético 1840.000 MJ; Emissão de CO2 230.000 kg; Código LER 17 01 01; Massa do elemento 2300 kg; Volume 1.533333 m3

**mt11cng010a** Ud Calha pré-fabricada de PVC
Dados técnicos: Custo energético 13.304 MJ; Emissão de CO2 1.491 kg
Resíduos:
- embalagem: re150101 Embalagens de papel e cartão. (componente de resíduo); rendimento 0.032 kg; Código LER 15 01 01; Massa do elemento 1 kg; Volume 0.001333 m3

**mt11var120b** Ud Sifão em linha de PVC, cor cinzento, visitável, com união macho/fêmea, de 110 mm de diâmetro
Dados técnicos: Custo energético 147.278 MJ; Emissão de CO2 7.344 kg; Código LER 17 02 03; Massa do elemento 1.52 kg; Volume 0.002533 m3
Resíduos:
- embalagem: re150101 Embalagens de papel e cartão; rendimento 0.038 kg

**mt11cng020h** Ud Grelha para garagem de ferro fundido
Dados técnicos: Custo energético 15.304 MJ; Emissão de CO2 1.013 kg
Resíduos:
- embalagem: re150101 Embalagens de papel e cartão; rendimento 0.072 kg
