# Colector enterrado de polipropileno

- Propriedade do ficheiro: CYPE Ingenieros S.A.
- Formato: FIEBDC-3/2016
- Programa: Gerador de preços para construção civil. CYPE Ingenieros, S.A.
- Data: 18/04/2024
- Âmbito geográfico: Angola
- Moeda: AOA
- Custos indirectos: 3 %
- IVA: 18 %

## I Instalações

### IU Urbanas

#### IUS Redes de drenagem

**IUS012** m Colector enterrado de polipropileno.
Colector enterrado em terreno não agressivo, formado por tubo de polipropileno, série SN-10, rigidez anelar nominal 10 kN/m², de 110 mm de diâmetro exterior e secção circular, com uma pendente mínima de 1,00% para a drenagem de águas residuais e 0,50% para a drenagem de águas pluviais, para conduta de saneamento sem pressão, colocado sobre leito de areia de 10 cm de espessura, devidamente compactada e nivelada com apiloador (saltitão) de condução manual, enchimento lateral compactando até metade do diâmetro do tubo e posterior enchimento com a mesma areia até 30 cm por cima da geratriz superior. Inclusive, juntas de borracha, lubrificante para montagem, acessórios e peças especiais.
Critérios considerados na determinação do preço da unidade de obra: O preço inclui os equipamentos e a maquinaria necessários para o deslocamento e a colocação em obra dos elementos, mas não inclui a escavação nem o enchimento principal.
Inclui: Marcação do traçado do colector. Disposição doa tubos. Descarga da areia no fundo da vala. Descida e colocação dos tubos no fundo da vala. Montagem, ligação e verificação do seu correcto funcionamento. Execução do enchimento envolvente.
Critério de medição de projecto: Comprimento medido em projecção horizontal, pelo interior de caixas ou outros elementos de união, segundo documentação gráfica de Projecto.
Critério de medição de obra: Medir-se-á, em projecção horizontal, o comprimento realmente executado segundo especificações de Projecto, entre faces interiores de caixas e outros elementos de união, incluindo os tramos ocupados por peças especiais.

| Código | Un | Descrição | Rendimento | Preço | Importância |
|---|---|---|---|---|---|
| mt11tpg010a | m | Tubo de polipropileno para saneamento, série SN-10, rigidez anelar nominal 10 kN/m², de parede tricamada, cor telha, de 110 mm de diâmetro exterior e 3,9 mm de espessura, fabricado segundo a norma CEN TC 155 WG13, inclusive juntas de borracha. (material) | 1.05 | 26450.43 | 27772.952 |
| mt11ade100a | kg | Lubrificante para união através de junta elástica de tubos e acessórios. (material) | 0.002 | 24980.35 | 49.961 |
| mt01ara010a | m³ | Areia com granulometria de 0 a 5 mm de diâmetro, limpa. (material) | 0.251 | 2364.42 | 593.469 |
| mq01ret020b | h | Retroescavadora sobre pneus, de 70 kW. (equipamento) | 0.029 | 10703.32 | 310.396 |
| mq02rop020 | h | Apiloador (Saltitão) de condução manual, de 80 kg, com placa de 30x30 cm. (equipamento) | 0.207 | 1025.78 | 212.336 |
| mo041 | h | Oficial de 1ª construção de obra civil. (mão de obra) | 0.221 | 1028.94 | 227.396 |
| mo087 | h | Ajudante de construção de obra civil. (mão de obra) | 0.106 | 604.97 | 64.127 |
| % | % | Custos directos complementares | 2 % | 29230.637 | 584.613 |
|  |  | Custos directos |  |  | 29815.250 |

Resíduos:
- colocação: mt11tpg010a; factor de resíduo 0.0627778
- colocação: mt01ara010a Areia com granulometria de 0 a 5 mm de diâmetro, limpa; factor de resíduo 0.003

## Recursos

**mt11tpg010a** m Tubo de polipropileno para saneamento
Dados técnicos: Custo energético 78.119 MJ; Emissão de CO2 7.926 kg; Código LER 17 02 03; Massa do elemento 1.638 kg; Volume 0.00273 m3
Resíduos:
- embalagem: re170201 Madeira. (componente de resíduo); rendimento 0.04 kg; Código LER 17 02 01; Massa do elemento 1 kg; Volume 0.000909 m3
- embalagem: re170203 Plástico. (componente de resíduo); rendimento 0.001 kg; Código LER 17 02 03; Massa do elemento 1 kg; Volume 0.001667 m3

**mt01ara010a** m³ Areia com granulometria de 0 a 5 mm de diâmetro, limpa
Dados técnicos: Custo energético 146.250 MJ; Emissão de CO2 7.800 kg; Código LER 01 04 09; Massa do elemento 1950 kg; Volume 1.21875 m3
