# Câmara de inspecção de betão simples "in situ"

- Propriedade do ficheiro: CYPE Ingenieros S.A.
- Formato: FIEBDC-3/2016
- Programa: Gerador de preços para construção civil. CYPE Ingenieros, S.A.
- Data: 18/04/2024
- Âmbito geográfico: Angola
- Moeda: AOA
- Custos indirectos: 3 %
- IVA: 18 %

## I Instalações

### IU Urbanas

#### IUS Redes de drenagem

**IUS052** Ud Câmara de inspecção de betão simples "in situ".
Formação de câmara de inspecção de betão simples "in situ", de 1,00 m de diâmetro interior e 1,6 m de altura útil interior, formada por: base de 25 cm de espessura de betão armado C35/45 (XC4(P) + XA2(P); D25; S2; Cl 0,2) ligeiramente armada com malha electrossoldada AR82 100x300 mm de aço A500 EL, corpo e cone assimétrico da câmara, de 20 cm de espessura, de betão simples C30/37 (X0(P); D25; S2; Cl 0,4), conformados através de cofragens metálicas amortizáveis em 20 utilizações; com fecho de tampa circular com bloqueio e aro de ferro fundido classe D-400 segundo NP EN 124, instalada em faixas de rodagem, incluindo vias pedonais, ou zonas de estacionamento para todo o tipo de veículos. Inclusive betão simples C30/37 (X0(P); D25; S2; Cl 0,4) para formação de canal no fundo da câmara de inspecção.
Critérios considerados na determinação do preço da unidade de obra: O preço não inclui a escavação nem o enchimento do tardoz.
Inclui: Marcação. Colocação da malha electrossoldada. Betonagem e compactação do betão na execução da base. Colocação da cofragem metálica para a formação do corpo e do cone assimétrico do poço. Betonagem e compactação do betão na construção de poço. Remoção da cofragem. Formação do canal no fundo da câmara de inspecção. Ligação dos colectores ao poço. Colocação dos degraus. Colocação de aro, tampa amovível e acessórios. Verificação do seu correcto funcionamento.
Critério de medição de projecto: Número de unidades previstas, segundo documentação gráfica de Projecto.
Critério de medição de obra: Medir-se-á o número de unidades realmente executadas segundo especificações de Projecto.

| Código | Un | Descrição | Rendimento | Preço | Importância |
|---|---|---|---|---|---|
| mt10haf020fElla | m³ | Betão C35/45 (XC4(P) + XA2(P); D25; S2; Cl 0,2), fabricado em central, segundo NP EN 206. (material) | 0.675 | 28183.75 | 19024.031 |
| mt07ame020llc | m² | Malha electrossoldada AR82 100x300 mm, com arames longitudinais de 8,2 mm de diâmetro e arames transversais de 6,5 mm de diâmetro, aço A500 EL. (material) | 2.25 | 1735.97 | 3905.933 |
| mt10hmf020va | m³ | Betão simples C30/37 (X0(P); D25; S2; Cl 0,4), fabricado em central, segundo NP EN 206. (material) | 1.405 | 26841.67 | 37712.546 |
| mt08epr010b | m | Cofragem para formação de corpo de câmara de secção circular, D=100, de chapa metálica reutilizável, inclusive acessórios de montagem. (material) | 0.055 | 93799.92 | 5158.996 |
| mt08epr020b | Ud | Cofragem para formação de cone assimétrico de câmara de secção circular, (100/60-40), de chapa metálica reutilizável, inclusive acessórios de montagem. (material) | 0.05 | 58269.37 | 2913.469 |
| mt46phm050 | Ud | Degrau de polipropileno enformado em U, para câmara, de 330x160 mm, secção transversal de D=25 mm, segundo EN 1917. (material) | 4 | 798.59 | 3194.360 |
| mt46tpr010q | Ud | Tampa circular com bloqueio através de trincos e aro de ferro fundido dúctil de 850 mm de diâmetro exterior e 100 mm de altura, passagem livre de 600 mm, para câmara, classe D-400 segundo NP EN 124. Tampa revestida com tinta betuminosa e aro provido de junta de insonorização de polietileno e dispositivo anti-roubo. (material) | 1 | 19749.96 | 19749.960 |
| mo041 | h | Oficial de 1ª construção de obra civil. (mão de obra) | 8.753 | 1028.94 | 9006.312 |
| mo087 | h | Ajudante de construção de obra civil. (mão de obra) | 4.377 | 604.97 | 2647.954 |
| % | % | Custos directos complementares | 2 % | 103313.561 | 2066.271 |
|  |  | Custos directos |  |  | 105379.832 |

Resíduos:
- colocação: mt07ame020llc; factor de resíduo 0.00825637
- colocação: mt08epr010b; factor de resíduo 1
- colocação: mt08epr020b; factor de resíduo 1

## Recursos

**mt10haf020fElla** m³ Betão C35/45 (XC4(P) + XA2(P); D25; S2; Cl 0,2), fabricado em central, segundo NP EN 206
Dados técnicos: Custo energético 2208.000 MJ; Emissão de CO2 253.000 kg; Código LER 17 01 01; Massa do elemento 2300 kg; Volume 1.533333 m3

**mt07ame020llc** m² Malha electrossoldada AR82 100x300 mm
Dados técnicos: Custo energético 49.347 MJ; Emissão de CO2 2.560 kg; Código LER 17 04 05; Massa do elemento 5.02 kg; Volume 0.00239 m3

**mt10hmf020va** m³ Betão simples C30/37 (X0(P); D25; S2; Cl 0,4), fabricado em central, segundo NP EN 206
Dados técnicos: Custo energético 2208.000 MJ; Emissão de CO2 253.000 kg; Código LER 17 01 01; Massa do elemento 2300 kg; Volume 1.533333 m3

**mt08epr010b** m Cofragem para formação de corpo de câmara de secção circular
Dados técnicos: Custo energético 1981.728 MJ; Emissão de CO2 102.816 kg; Código LER 17 04 05; Massa do elemento 201.6 kg; Volume 0.096 m3

**mt08epr020b** Ud Cofragem para formação de cone assimétrico de câmara de secção circular
Dados técnicos: Custo energético 1453.267 MJ; Emissão de CO2 75.398 kg; Código LER 17 04 05; Massa do elemento 147.84 kg; Volume 0.0704 m3

**mt46phm050** Ud Degrau de polipropileno enformado em U, para câmara, de 330x160 mm, secção transversal de D=25 mm, segundo EN 1917
Dados técnicos: Custo energético 14.190 MJ; Emissão de CO2 0.650 kg
Resíduos:
- embalagem: re150101 Embalagens de papel e cartão. (componente de resíduo); rendimento 0.076 kg; Código LER 15 01 01; Massa do elemento 1 kg; Volume 0.001333 m3

**mt46tpr010q** Ud Tampa circular com bloqueio através de trincos e aro de ferro fundido dúctil de 850 mm de diâmetro exterior e 100 mm de
Dados técnicos: Custo energético 1381.150 MJ; Emissão de CO2 86.132 kg
Resíduos:
- embalagem: re150101 Embalagens de papel e cartão; rendimento 0.074 kg
