# Câmara de inspecção pré-fabricada de betão armado

- Propriedade do ficheiro: CYPE Ingenieros S.A.
- Formato: FIEBDC-3/2016
- Programa: Gerador de preços para construção civil. CYPE Ingenieros, S.A.
- Data: 18/04/2024
- Âmbito geográfico: Angola
- Moeda: AOA
- Custos indirectos: 3 %
- IVA: 18 %

## I Instalações

### IU Urbanas

#### IUS Redes de drenagem

**IUS055** Ud Câmara de inspecção pré-fabricada de betão armado.
Formação de câmara de inspecção de elementos pré-fabricados de betão armado, de 1,2 m de diâmetro interior e 3 m de altura útil interior, formada por: base de 25 cm de espessura de betão armado C35/45 (XC4(P) + XA2(P); D25; S2; Cl 0,2) ligeiramente armada com malha electrossoldada AR82 100x300 mm de aço A500 EL, base pré-fabricada de betão armado de 70 cm de altura, com duas perfurações e juntas de borracha EPDM para ligação com colectores de 300 mm de diâmetro nominal, manilha pré-fabricada de betão armado de 100 cm de altura, cone assimétrico pré-fabricado de betão armado de 120 cm de altura, módulo de ajuste pré-fabricado de betão simples de 10 cm de altura e laje em torno da boca do cone de 150x150 cm e 20 cm de espessura de betão simples C30/37 (X0(P); D25; S2; Cl 0,4); com fecho de tampa circular com bloqueio e aro de ferro fundido classe D-400 segundo NP EN 124, instalada em faixas de rodagem, incluindo vias pedonais, ou zonas de estacionamento para todo o tipo de veículos. Inclusive lubrificante para montagem e betão simples C30/37 (X0(P); D25; S2; Cl 0,4) para formação de canal no fundo da câmara de inspecção.
Critérios considerados na determinação do preço da unidade de obra: O preço inclui os equipamentos e a maquinaria necessários para o deslocamento e a colocação em obra dos elementos, mas não inclui a escavação nem o enchimento do tardoz.
Inclui: Marcação. Colocação da malha electrossoldada. Betonagem e compactação do betão na execução da base. Montagem. Formação do canal no fundo da câmara de inspecção. Execução de furos para a ligação dos colectores à câmara de inspecção. Ligação dos colectores ao poço. Colocação dos degraus. Betonagem e compactação do betão para formação da laje em torno da boca do cone. Colocação de aro, tampa amovível e acessórios. Verificação do seu correcto funcionamento.
Critério de medição de projecto: Número de unidades previstas, segundo documentação gráfica de Projecto.
Critério de medição de obra: Medir-se-á o número de unidades realmente executadas segundo especificações de Projecto.

| Código | Un | Descrição | Rendimento | Preço | Importância |
|---|---|---|---|---|---|
| mt10haf020fElla | m³ | Betão C35/45 (XC4(P) + XA2(P); D25; S2; Cl 0,2), fabricado em central, segundo NP EN 206. (material) | 0.283 | 28183.75 | 7976.001 |
| mt07ame020llc | m² | Malha electrossoldada AR82 100x300 mm, com arames longitudinais de 8,2 mm de diâmetro e arames transversais de 6,5 mm de diâmetro, aço A500 EL. (material) | 3.768 | 1735.97 | 6541.135 |
| mt10hmf020va | m³ | Betão simples C30/37 (X0(P); D25; S2; Cl 0,4), fabricado em central, segundo NP EN 206. (material) | 0.495 | 26841.67 | 13286.627 |
| mt46phb010hh | Ud | Base pré-fabricada de betão armado para formação de câmara de inspecção, de 120 cm de diâmetro nominal (interior), 70 cm de altura útil e 16 cm de espessura, classe N (Normal), carga de ruptura 90 kN/m², de 1767 kg, com junta de borracha EPDM, de deslizamento e compressão, para união com outros módulos, para ligação com colector de até 300 mm de diâmetro, resistência à compressão maior que 30 N/mm², segundo EN 1917. (material) | 1 | 25815.04 | 25815.040 |
| mt46phb110a | Ud | Junta de borracha EPDM, de deslizamento e compressão, tipo arpão, para ligação de colector de 300 mm de diâmetro nominal (interior) a base pré-fabricada de betão para formação de câmara de inspecção, segundo NP EN 681-1. (material) | 2 | 2699.22 | 5398.440 |
| mt46phb020J | Ud | Manilha pré-fabricada de betão armado para formação de câmara de inspecção, de 120 cm de diâmetro nominal (interior), 100 cm de altura útil e 16 cm de espessura, classe N (Normal), carga de ruptura 90 kN/m², de 1600 kg, com junta de borracha EPDM, de deslizamento e compressão, para união com outros módulos, resistência à compressão maior que 30 N/mm², segundo EN 1917. (material) | 1 | 25505.26 | 25505.260 |
| mt46phb030kk | Ud | Cone assimétrico pré-fabricado de betão armado para formação de câmara de inspecção, de 120 a 60 cm de diâmetro nominal (interior), 120 cm de altura útil e 16 cm de espessura, classe N (Normal), carga de ruptura 90 kN/m², de 1960 kg, com junta de borracha EPDM, de deslizamento e compressão, para união com outros módulos, segundo EN 1917. (material) | 1 | 35141.74 | 35141.740 |
| mt46phb040c | Ud | Módulo de ajuste pré-fabricado de betão, de 60 cm de diâmetro nominal (interior), 10 cm de altura útil e 10 cm de espessura, de 68,7 kg, com junta de borracha EPDM, de deslizamento e compressão, para união com outros módulos, segundo EN 1917. (material) | 1 | 4231.34 | 4231.340 |
| mt46thb110b | kg | Lubrificante para união com junta elástica, em câmaras de inspecção pré-fabricadas. (material) | 0.096 | 483.1 | 46.378 |
| mt46phm050 | Ud | Degrau de polipropileno enformado em U, para câmara, de 330x160 mm, secção transversal de D=25 mm, segundo EN 1917. (material) | 9 | 798.59 | 7187.310 |
| mt46tpr010q | Ud | Tampa circular com bloqueio através de trincos e aro de ferro fundido dúctil de 850 mm de diâmetro exterior e 100 mm de altura, passagem livre de 600 mm, para câmara, classe D-400 segundo NP EN 124. Tampa revestida com tinta betuminosa e aro provido de junta de insonorização de polietileno e dispositivo anti-roubo. (material) | 1 | 19749.96 | 19749.960 |
| mq04cag010a | h | Camião com grua de carga máxima 6 t. (equipamento) | 0.66 | 14492.86 | 9565.288 |
| mo041 | h | Oficial de 1ª construção de obra civil. (mão de obra) | 6.059 | 1028.94 | 6234.347 |
| mo087 | h | Ajudante de construção de obra civil. (mão de obra) | 8.136 | 604.97 | 4922.036 |
| % | % | Custos directos complementares | 2 % | 171600.902 | 3432.018 |
|  |  | Custos directos |  |  | 175032.920 |

Resíduos:
- colocação: mt07ame020llc; factor de resíduo 0.00825637
- colocação: mt46phb010hh; factor de resíduo 0.0083
- colocação: mt46phb020J; factor de resíduo 0.0083
- colocação: mt46phb030kk; factor de resíduo 0.0083
- colocação: mt46phb040c; factor de resíduo 0.0083

## Recursos

**mt10haf020fElla** m³ Betão C35/45 (XC4(P) + XA2(P); D25; S2; Cl 0,2), fabricado em central, segundo NP EN 206
Dados técnicos: Custo energético 2208.000 MJ; Emissão de CO2 253.000 kg; Código LER 17 01 01; Massa do elemento 2300 kg; Volume 1.533333 m3

**mt07ame020llc** m² Malha electrossoldada AR82 100x300 mm
Dados técnicos: Custo energético 49.347 MJ; Emissão de CO2 2.560 kg; Código LER 17 04 05; Massa do elemento 5.02 kg; Volume 0.00239 m3

**mt10hmf020va** m³ Betão simples C30/37 (X0(P); D25; S2; Cl 0,4), fabricado em central, segundo NP EN 206
Dados técnicos: Custo energético 2208.000 MJ; Emissão de CO2 253.000 kg; Código LER 17 01 01; Massa do elemento 2300 kg; Volume 1.533333 m3

**mt46phb010hh** Ud Base pré-fabricada de betão armado para formação de câmara de inspecção
Dados técnicos: Custo energético 1752.124 MJ; Emissão de CO2 229.702 kg; Código LER 17 01 01; Massa do elemento 1767 kg; Volume 1.178 m3
Resíduos:
- embalagem: re170201 Madeira. (componente de resíduo); rendimento 0.017 kg; Código LER 17 02 01; Massa do elemento 1 kg; Volume 0.000909 m3
- embalagem: re170203 Plástico. (componente de resíduo); rendimento 0.005 kg; Código LER 17 02 03; Massa do elemento 1 kg; Volume 0.001667 m3

**mt46phb110a** Ud Junta de borracha EPDM
Dados técnicos: Custo energético 54.779 MJ; Emissão de CO2 2.398 kg
Resíduos:
- embalagem: re150101 Embalagens de papel e cartão. (componente de resíduo); rendimento 0.01 kg; Código LER 15 01 01; Massa do elemento 1 kg; Volume 0.001333 m3
- embalagem: re170203 Plástico; rendimento 0.006 kg

**mt46phb020J** Ud Manilha pré-fabricada de betão armado para formação de câmara de inspecção
Dados técnicos: Custo energético 1586.794 MJ; Emissão de CO2 207.992 kg; Código LER 17 01 01; Massa do elemento 1600 kg; Volume 1.066667 m3
Resíduos:
- embalagem: re170201 Madeira; rendimento 0.017 kg
- embalagem: re170203 Plástico; rendimento 0.005 kg

**mt46phb030kk** Ud Cone assimétrico pré-fabricado de betão armado para formação de câmara de inspecção
Dados técnicos: Custo energético 1943.194 MJ; Emissão de CO2 254.792 kg; Código LER 17 01 01; Massa do elemento 1960 kg; Volume 1.306667 m3
Resíduos:
- embalagem: re170201 Madeira; rendimento 0.017 kg
- embalagem: re170203 Plástico; rendimento 0.005 kg

**mt46phb040c** Ud Módulo de ajuste pré-fabricado de betão
Dados técnicos: Custo energético 70.807 MJ; Emissão de CO2 8.923 kg; Código LER 17 01 01; Massa do elemento 68.7 kg; Volume 0.0458 m3
Resíduos:
- embalagem: re170201 Madeira; rendimento 0.017 kg
- embalagem: re170203 Plástico; rendimento 0.005 kg

**mt46phm050** Ud Degrau de polipropileno enformado em U, para câmara, de 330x160 mm, secção transversal de D=25 mm, segundo EN 1917
Dados técnicos: Custo energético 14.190 MJ; Emissão de CO2 0.650 kg
Resíduos:
- embalagem: re150101 Embalagens de papel e cartão; rendimento 0.076 kg

**mt46tpr010q** Ud Tampa circular com bloqueio através de trincos e aro de ferro fundido dúctil de 850 mm de diâmetro exterior e 100 mm de
Dados técnicos: Custo energético 1381.150 MJ; Emissão de CO2 86.132 kg
Resíduos:
- embalagem: re150101 Embalagens de papel e cartão; rendimento 0.074 kg
