# Canalização subterrânea de telecomunicações, de tubo rígido

- Propriedade do ficheiro: CYPE Ingenieros S.A.
- Formato: FIEBDC-3/2016
- Programa: Gerador de preços para construção civil. CYPE Ingenieros, S.A.
- Data: 18/04/2024
- Âmbito geográfico: Angola
- Moeda: AOA
- Custos indirectos: 3 %
- IVA: 18 %

## I Instalações

### IU Urbanas

#### IUT Redes de telecomunicações

**IUT030** m Canalização subterrânea de telecomunicações, de tubo rígido.
Canalização subterrânea de telecomunicações formada por 6 tubos rígidos de PVC-U, de 63 mm de diâmetro e 1,2 mm de espessura e suporte separador cada 70 cm de comprimento, executada em vala, sem incluir a escavação nem o posterior enchimento da vala. Incluindo fio guia. Totalmente montada.
Inclui: Marcação do traçado da vala. Refinamento do fundo e laterais à mão, com extracção das terras. Disposição doa tubos. Colocação de fio guia. Colocação dos tubos.
Critério de medição de projecto: Comprimento medido em projecção horizontal, segundo documentação gráfica de Projecto.
Critério de medição de obra: Medir-se-á, em projecção horizontal, o comprimento realmente executado segundo especificações de Projecto.

| Código | Un | Descrição | Rendimento | Preço | Importância |
|---|---|---|---|---|---|
| mt35tpe010d | m | Tubo rígido de PVC-U, de 63 mm de diâmetro e 1,2 mm de espessura, fornecido em barras de 6 m de comprimento. (material) | 6.3 | 2365 | 14899.500 |
| mt40iva040e | Ud | Suporte separador de polipropileno para 8 tubos rígidos de PVC de 63 mm de diâmetro. (material) | 1.43 | 768.62 | 1099.127 |
| mt40iva030 | m | Fio guia de polipropileno de 3 mm de diâmetro. (material) | 6.9 | 201.02 | 1387.038 |
| mo020 | h | Oficial de 1ª construção. (mão de obra) | 0.542 | 1028.94 | 557.685 |
| mo113 | h | Operário não qualificado construção. (mão de obra) | 0.542 | 581.64 | 315.249 |
| % | % | Custos directos complementares | 2 % | 18258.599 | 365.172 |
|  |  | Custos directos |  |  | 18623.771 |

Resíduos:
- colocação: mt40iva030 Fio guia de polipropileno de 3 mm de diâmetro; factor de resíduo 0.0165625

## Recursos

**mt40iva030** m Fio guia de polipropileno de 3 mm de diâmetro
Dados técnicos: Custo energético 0.630 MJ; Emissão de CO2 0.074 kg; Código LER 17 04 11; Massa do elemento 0.0064 kg; Volume 0.000004 m3
Resíduos:
- embalagem: re150101 Embalagens de papel e cartão. (componente de resíduo); rendimento 0.065 kg; Código LER 15 01 01; Massa do elemento 1 kg; Volume 0.001333 m3
