# Caixa pré-fabricada de betão, para a rede de telecomunicações

- Propriedade do ficheiro: CYPE Ingenieros S.A.
- Formato: FIEBDC-3/2016
- Programa: Gerador de preços para construção civil. CYPE Ingenieros, S.A.
- Data: 28/10/2024
- Âmbito geográfico: Angola
- Moeda: AOA
- Custos indirectos: 3 %
- IVA: 18 %

## I Instalações

### IU Urbanas

#### IUT Redes de telecomunicações

**IUT010** Ud Caixa pré-fabricada de betão, para a rede de telecomunicações.
Caixa de betão armado, de 300x300 mm de dimensões interiores, 420x420x550 mm de dimensões exteriores, com tampa de betão classe B-125, para a rede de telecomunicações, colocada sobre base de betão simples C20/25 (X0(P); D25; S2; Cl 1,0) de 10 cm de espessura. Inclusive betonagem e compactação do betão para a execução da base, ligações com as condutas e remates. Totalmente montada, sem incluir a escavação nem o enchimento perimetral posterior.
Inclui: Marcação da caixa. Eliminação das terras soltas do fundo da escavação. Betonagem e compactação do betão na execução da base. Colocação da caixa. Ligações de tubos da canalização. Colocação de acessórios.
Critério de medição de projecto: Número de unidades previstas, segundo documentação gráfica de Projecto.
Critério de medição de obra: Medir-se-á o número de unidades realmente executadas segundo especificações de Projecto.

| Código | Un | Descrição | Rendimento | Preço | Importância |
|---|---|---|---|---|---|
| mt10hmf020ra | m³ | Betão simples C20/25 (X0(P); D25; S2; Cl 1,0), fabricado em central, segundo NP EN 206. (material) | 0.018 | 24932.22 | 448.780 |
| mt40iar100H | Ud | Caixa de betão armado, de 300x300 mm de dimensões interiores, 420x420x550 mm de dimensões exteriores, com tampa de betão classe B-125 segundo NP EN 124. (material) | 1 | 187030.45 | 187030.450 |
| mo041 | h | Oficial de 1ª construção de obra civil. (mão de obra) | 0.721 | 1055.59 | 761.080 |
| mo087 | h | Ajudante de construção de obra civil. (mão de obra) | 0.721 | 620.64 | 447.481 |
| % | % | Custos directos complementares | 2 % | 188687.791 | 3773.756 |
|  |  | Custos directos |  |  | 192461.547 |

Resíduos:
- colocação: mt10hmf020ra Betão simples C20/25 (X0(P); D25; S2; Cl 1,0), fabricado em central, segundo NP EN 206; factor de resíduo 0.00105925

## Recursos

**mt10hmf020ra** m³ Betão simples C20/25 (X0(P); D25; S2; Cl 1,0), fabricado em central, segundo NP EN 206
Dados técnicos: Custo energético 1840.000 MJ; Emissão de CO2 230.000 kg; Código LER 17 01 01; Massa do elemento 2300 kg; Volume 1.533333 m3
