# Canalização subterrânea de telecomunicações, de tritubo

- Propriedade do ficheiro: CYPE Ingenieros S.A.
- Formato: FIEBDC-3/2016
- Programa: Gerador de preços para construção civil. CYPE Ingenieros, S.A.
- Data: 28/10/2024
- Âmbito geográfico: Angola
- Moeda: AOA
- Custos indirectos: 3 %
- IVA: 18 %

## I Instalações

### IU Urbanas

#### IUT Redes de telecomunicações

**IUT032** m Canalização subterrânea de telecomunicações, de tritubo.
Canalização subterrânea de telecomunicações de tritubo de polietileno de alta densidade (PEAD/HDPE), de 3x40 mm de diâmetro e 3 mm de espessura, formado por três tubos iguais, unidos entre si através de uma membrana e colocados paralelamente no mesmo plano, executada em vala, com o tritubo embebido num prisma de betão simples C20/25 (X0(P); D25; S2; Cl 1,0) com 6 cm de recobrimento superior e inferior e 5,5 cm de recobrimento lateral, sem incluir a escavação nem o posterior enchimento da vala. Incluindo betonagem e compactação do betão para formação do prisma de betão simples e fio guia. Totalmente montada.
Inclui: Marcação do traçado da vala. Refinamento do fundo e laterais à mão, com extracção das terras. Colocação de fio guia. Colocação do tritubo. Betonagem e compactação do betão para formação do prisma.
Critério de medição de projecto: Comprimento medido em projecção horizontal, segundo documentação gráfica de Projecto.
Critério de medição de obra: Medir-se-á, em projecção horizontal, o comprimento realmente executado segundo especificações de Projecto.

| Código | Un | Descrição | Rendimento | Preço | Importância |
|---|---|---|---|---|---|
| mt35tpe020a | m | Tritubo de polietileno de alta densidade (PEAD/HDPE), de 3x40 mm de diâmetro e 3 mm de espessura, formado por três tubos iguais, unidos entre si através de uma membrana e colocados paralelamente no mesmo plano. Fornecimento: em rolos de 500 m de comprimento. (material) | 1.05 | 8128.25 | 8534.663 |
| mt40iva030 | m | Fio guia de polipropileno de 3 mm de diâmetro. (material) | 3.45 | 208.88 | 720.636 |
| mt10hmf020ra | m³ | Betão simples C20/25 (X0(P); D25; S2; Cl 1,0), fabricado em central, segundo NP EN 206. (material) | 0.036 | 24932.22 | 897.560 |
| mo020 | h | Oficial de 1ª construção. (mão de obra) | 0.433 | 1055.59 | 457.070 |
| mo113 | h | Operário não qualificado construção. (mão de obra) | 0.433 | 596.7 | 258.371 |
| % | % | Custos directos complementares | 2 % | 10868.300 | 217.366 |
|  |  | Custos directos |  |  | 11085.666 |

Resíduos:
- colocação: mt35tpe020a; factor de resíduo 0.0415815
- colocação: mt40iva030 Fio guia de polipropileno de 3 mm de diâmetro; factor de resíduo 0.0165625
- colocação: mt10hmf020ra Betão simples C20/25 (X0(P); D25; S2; Cl 1,0), fabricado em central, segundo NP EN 206; factor de resíduo 0.00105925

## Recursos

**mt35tpe020a** m Tritubo de polietileno de alta densidade (PEAD/HDPE)
Dados técnicos: Custo energético 116.511 MJ; Emissão de CO2 3.861 kg; Código LER 17 02 03; Massa do elemento 0.81 kg; Volume 0.00135 m3
Resíduos:
- embalagem: re170201 Madeira. (componente de resíduo); rendimento 0.041 kg; Código LER 17 02 01; Massa do elemento 1 kg; Volume 0.000909 m3

**mt40iva030** m Fio guia de polipropileno de 3 mm de diâmetro
Dados técnicos: Custo energético 0.630 MJ; Emissão de CO2 0.074 kg; Código LER 17 04 11; Massa do elemento 0.0064 kg; Volume 0.000004 m3
Resíduos:
- embalagem: re150101 Embalagens de papel e cartão. (componente de resíduo); rendimento 0.065 kg; Código LER 15 01 01; Massa do elemento 1 kg; Volume 0.001333 m3

**mt10hmf020ra** m³ Betão simples C20/25 (X0(P); D25; S2; Cl 1,0), fabricado em central, segundo NP EN 206
Dados técnicos: Custo energético 1840.000 MJ; Emissão de CO2 230.000 kg; Código LER 17 01 01; Massa do elemento 2300 kg; Volume 1.533333 m3
