# Fresagem do terreno

- Propriedade do ficheiro: CYPE Ingenieros S.A.
- Formato: FIEBDC-3/2016
- Programa: Gerador de preços para construção civil. CYPE Ingenieros, S.A.
- Data: 28/10/2024
- Âmbito geográfico: Angola
- Moeda: AOA
- Custos indirectos: 3 %
- IVA: 18 %

## J Jardins

### JA Preparação do terreno

#### JAB Acondicionamento físico

**JAB050** m² Fresagem do terreno.
Fresagem do terreno solto, com meios manuais, através de motocultor, efectuando duas passagens cruzadas, alcançando uma profundidade entre 10 e 15 cm e a desagregação completa dos torrões.
Inclui: Fresagem do terreno. Sinalização e protecção do terreno.
Critério de medição de projecto: Superfície medida em projecção horizontal, segundo documentação gráfica de Projecto.
Critério de medição de obra: Medir-se-á, em projecção horizontal, a superfície realmente executada segundo especificações de Projecto.

| Código | Un | Descrição | Rendimento | Preço | Importância |
|---|---|---|---|---|---|
| mq09mot010 | h | Motocultor 60/80 cm. (equipamento) | 0.007 | 813.49 | 5.694 |
| mo086 | h | Ajudante de jardineiro. (mão de obra) | 0.009 | 620.64 | 5.586 |
| % | % | Custos directos complementares | 2 % | 11.280 | 0.226 |
|  |  | Custos directos |  |  | 11.506 |
