# Subsolagem do terreno

- Propriedade do ficheiro: CYPE Ingenieros S.A.
- Formato: FIEBDC-3/2016
- Programa: Gerador de preços para construção civil. CYPE Ingenieros, S.A.
- Data: 18/04/2024
- Âmbito geográfico: Angola
- Moeda: AOA
- Custos indirectos: 3 %
- IVA: 18 %

## J Jardins

### JA Preparação do terreno

#### JAB Acondicionamento físico

**JAB040** m² Subsolagem do terreno.
Subsolagem do terreno médio, com meios mecânicos, através de tractor agrícola equipado com subsolador, alcançando uma profundidade de entre 30 e 50 cm.
Inclui: Subsolagem do terreno. Sinalização e protecção do terreno.
Critério de medição de projecto: Superfície medida em projecção horizontal, segundo documentação gráfica de Projecto.
Critério de medição de obra: Medir-se-á, em projecção horizontal, a superfície realmente executada segundo especificações de Projecto.

| Código | Un | Descrição | Rendimento | Preço | Importância |
|---|---|---|---|---|---|
| mq09tra090 | h | Tractor agrícola, de 33 kW, equipado com subsolador, de 1,8 m de largura de trabalho. (equipamento) | 0.05 | 10609.54 | 530.477 |
| mo040 | h | Oficial de 1ª jardineiro. (mão de obra) | 0.003 | 1028.94 | 3.087 |
| % | % | Custos directos complementares | 2 % | 533.564 | 10.671 |
|  |  | Custos directos |  |  | 544.235 |
