# Tutor de estaca de madeira para árvore

- Propriedade do ficheiro: CYPE Ingenieros S.A.
- Formato: FIEBDC-3/2016
- Programa: Gerador de preços para construção civil. CYPE Ingenieros, S.A.
- Data: 18/04/2024
- Âmbito geográfico: Angola
- Moeda: AOA
- Custos indirectos: 3 %
- IVA: 18 %

## J Jardins

### JD Sistemas de drenagem, fixação e protecção

#### JDT Tutores

**JDT010** Ud Tutor de estaca de madeira para árvore.
Tutoramento simples de árvore, realizado através de uma estaca, cravada verticalmente no fundo da cova de plantação, segurando o tronco da árvore através de dois cintos elásticos de borracha, reguláveis, de 4 cm de largura, exercendo a função de tutor para manter a árvore direita durante o seu crescimento.
Inclui: Implantação e cravação da estaca. Alinhamento e fixação da árvore à estaca através de cinta elástica.
Critério de medição de projecto: Número de unidades previstas, segundo documentação gráfica de Projecto.
Critério de medição de obra: Medir-se-á o número de unidades realmente executadas segundo especificações de Projecto.

| Código | Un | Descrição | Rendimento | Preço | Importância |
|---|---|---|---|---|---|
| mt48tut010i | Ud | Estaca torneada de madeira de pinho tratada em autoclave com Tanalith E, de 10 cm de diâmetro e 300 cm de comprimento, com terminação em ponta. (material) | 1 | 1494.79 | 1494.790 |
| mt48tut015 | Ud | Cinta elástica de borracha, de 4 cm de largura, regulável, sem passador, de 25 cm de comprimento, para a fixação do tronco da árvore à estaca. (material) | 2 | 78.92 | 157.840 |
| mo040 | h | Oficial de 1ª jardineiro. (mão de obra) | 0.209 | 1028.94 | 215.048 |
| mo086 | h | Ajudante de jardineiro. (mão de obra) | 0.209 | 604.97 | 126.439 |
| % | % | Custos directos complementares | 2 % | 1994.117 | 39.882 |
|  |  | Custos directos |  |  | 2033.999 |

Resíduos:
- colocação: mt48tut010i; factor de resíduo 0.014

## Recursos

**mt48tut010i** Ud Estaca torneada de madeira de pinho tratada em autoclave com Tanalith E
Dados técnicos: Custo energético 1111.666 MJ; Emissão de CO2 -17.303 kg; Código LER 17 02 01; Massa do elemento 13.2 kg; Volume 0.012 m3
Resíduos:
- embalagem: re170203 Plástico. (componente de resíduo); rendimento 0.08 kg; Código LER 17 02 03; Massa do elemento 1 kg; Volume 0.001667 m3
