# Árvore de folha perene

- Propriedade do ficheiro: CYPE Ingenieros S.A.
- Formato: FIEBDC-3/2016
- Programa: Gerador de preços para construção civil. CYPE Ingenieros, S.A.
- Data: 18/04/2024
- Âmbito geográfico: Angola
- Moeda: AOA
- Custos indirectos: 3 %
- IVA: 18 %

## J Jardins

### JS Fornecimento e plantação de espécies

#### JSS Fornecimento de espécies

**JSS010** Ud Árvore de folha perene.
Oleandro (Nerium oleander) de 14 a 18 cm de diâmetro de tronco; fornecimento em contentor standard.
Inclui: Transporte e descarga junto da cova de plantação.
Critério de medição de projecto: Número de unidades previstas, segundo documentação gráfica de Projecto.
Critério de medição de obra: Será medido o número de unidades realmente fornecidas segundo especificações de Projecto.

| Código | Un | Descrição | Rendimento | Preço | Importância |
|---|---|---|---|---|---|
| mt48eap115a | Ud | Oleandro (Nerium oleander) de 14 a 18 cm de diâmetro de tronco; fornecimento em contentor standard de 70 l. (material) | 1 | 17878.36 | 17878.360 |
| % | % | Custos directos complementares | 2 % | 17878.360 | 357.567 |
|  |  | Custos directos |  |  | 18235.927 |
