# Conífera

- Propriedade do ficheiro: CYPE Ingenieros S.A.
- Formato: FIEBDC-3/2016
- Programa: Gerador de preços para construção civil. CYPE Ingenieros, S.A.
- Data: 18/04/2024
- Âmbito geográfico: Angola
- Moeda: AOA
- Custos indirectos: 3 %
- IVA: 18 %

## J Jardins

### JS Fornecimento e plantação de espécies

#### JSS Fornecimento de espécies

**JSS040** Ud Conífera.
Cipreste-de-Monterrey (Cupressus macrocarpa 'Golden cone') de 650 a 700 cm de altura; fornecimento em contentor standard.
Inclui: Transporte e descarga junto da cova de plantação.
Critério de medição de projecto: Número de unidades previstas, segundo documentação gráfica de Projecto.
Critério de medição de obra: Será medido o número de unidades realmente fornecidas segundo especificações de Projecto.

| Código | Un | Descrição | Rendimento | Preço | Importância |
|---|---|---|---|---|---|
| mt48ecr045ero | Ud | Cipreste-de-Monterrey (Cupressus macrocarpa 'Golden cone') de 650 a 700 cm de altura; fornecimento em contentor standard de 350 l. (material) | 1 | 81944.96 | 81944.960 |
| % | % | Custos directos complementares | 2 % | 81944.960 | 1638.899 |
|  |  | Custos directos |  |  | 83583.859 |
